# Revestimiento de peldaño de escalera interior, con piezas de baldosín catalán. Colocación en capa fina

- Propiedad del archivo: CYPE Ingenieros S.A.
- Formato: FIEBDC-3/2016
- Programa: Generador de precios de la construcción. CYPE Ingenieros, S.A.
- Fecha: 01/04/2025
- Ámbito geográfico: Paraguay
- Divisa: PYG
- Costes indirectos: 3 %
- Gastos generales: 13 %
- Beneficio industrial: 6 %
- IVA: 10 %

## R Revestimientos y trasdosados

### RE Peldaños

#### REG De piezas cerámicas

**REG140** m Revestimiento de peldaño de escalera interior, con piezas de baldosín catalán. Colocación en capa fina.
Precio: 0
Revestimiento de peldaño de escalera interior, con piezas de baldosín catalán, formado por huella con canto redondeado, y tabica, gama media, capacidad de absorción de agua 6%
