# Cielorraso registrable en exteriores de lamas de madera maciza

- Propiedad del archivo: CYPE Ingenieros S.A.
- Formato: FIEBDC-3/2016
- Programa: Generador de precios de la construcción. CYPE Ingenieros, S.A.
- Fecha: 10/04/2024
- Ámbito geográfico: Paraguay
- Divisa: PYG
- Costes indirectos: 3 %
- Gastos generales: 13 %
- Beneficio industrial: 6 %
- IVA: 10 %

## R Revestimientos y trasdosados

### RH Cielorrasos en exteriores

#### RHM Registrables, de madera

**RHM010** m² Cielorraso registrable en exteriores de lamas de madera maciza.
Cielorraso registrable suspendido en exteriores, situado a una altura menor de 4 m, constituido por: ESTRUCTURA: estructura metálica de acero galvanizado de perfiles T 24 24x33x3700 mm, con una modulación de 600 mm, suspendidos de la losa o elemento soporte horizontal de madera con varillas y cuelgues cada 1200 mm y perfiles distanciadores empotrados en los perfiles primarios; LAMAS DE MADERA: lamas de pino silvestre (Pinus sylvestris), con los bordes machihembrados y acanaladuras en la cara oculta, acabado barnizado, de 3000x96x16 mm, con clase de uso 1 y 2. Incluso rastreles de madera para remate lateral de cielorraso, fijaciones para el anclaje de los perfiles y accesorios de montaje.
Incluye: Replanteo del nivel de acabado y de los ejes de la trama modular. Corte de los rastreles. Fijación de los rastreles a la superficie soporte. Fijación de la trama modular a la losa o elemento soporte. Corte de las lamas. Fijación de las lamas. Fijación de las lamas perimetrales de madera a los rastreles. Resolución de encuentros y puntos singulares. Formación de huecos para recepción de posibles elementos de anclaje y/o instalaciones.
Criterio de medición de proyecto: Superficie medida entre paramentos, según documentación gráfica de Proyecto, sin descontar huecos para instalaciones.
Criterio de medición de obra: Se medirá la superficie realmente ejecutada según especificaciones de Proyecto, sin descontar huecos para instalaciones.

| Código | Ud | Descripción | Rendimiento | Precio | Importe |
|---|---|---|---|---|---|
| mt07emr111a | Ud | Clavo, de 4 mm de diámetro y 40 mm de longitud, de acero galvanizado de alta adherencia. (material) | 3.5 | 491 | 1718.500 |
| mt12psg190 | Ud | Varilla de cuelgue. (material) | 1.3 | 3844 | 4997.200 |
| mt12psg210c | Ud | Conexión superior para fijar la varilla al cuelgue, en cielorrasos suspendidos. (material) | 1.5 | 5743 | 8614.500 |
| mt12psg210b | Ud | Seguro para la fijación del cuelgue, en cielorrasos suspendidos. (material) | 1.5 | 430 | 645.000 |
| mt12psg210a | Ud | Cuelgue para cielorrasos suspendidos. (material) | 1.5 | 3729 | 5593.500 |
| mt12fpg040hj | m | Perfil primario T 24 24x33x3700 mm, color blanco, de acero galvanizado. (material) | 1.05 | 6291 | 6605.550 |
| mt22www100 | Ud | Clip de acero galvanizado, para la sujeción de lamas de madera en cielorrasos continuos suspendidos con perfiles en T. (material) | 12 | 2508 | 30096.000 |
| mt12fpg070b | m | Perfil distanciador en U 26/15,5/600 mm, de acero galvanizado. (material) | 0.5 | 4118 | 2059.000 |
| mt22bar030a | m² | Lamas de pino silvestre (Pinus sylvestris), con los bordes machihembrados y acanaladuras en la cara oculta, acabado barnizado, de 3000x96x16 mm, con clase de uso 1 y 2. (material) | 1.05 | 160607 | 168637.350 |
| mt07mee203cd | m | Rastrel de 28x28 mm de sección, de madera de pino pinaster (Pinus pinaster), tratada en autoclave, con clase de uso 4, acabado cepillado, con humedad inferior al 20%. (material) | 1 | 5125 | 5125.000 |
| mt07emr113ae | Ud | Tornillo autoperforante para madera, de 3,5 mm de diámetro y 50 mm de longitud, de acero galvanizado con revestimiento de cromo. (material) | 2.5 | 383 | 957.500 |
| mo015 | h | Oficial colocador de cielosrrasos. (mano de obra) | 0.664 | 68578.53 | 45536.144 |
| mo082 | h | Medio oficial colocador de cielosrrasos. (mano de obra) | 0.717 | 42789.48 | 30680.057 |
| % | % | Herramientas | 2 % | 311265.301 | 6225.306 |
|  |  | Costes directos |  |  | 317490.607 |

Residuos:
- colocación: mt12fpg040hj Perfil primario T 24 24x33x3700 mm, color blanco, de acero galvanizado; factor de residuo 0.0188
- colocación: mt22www100 Clip de acero galvanizado, para la sujeción de lamas de madera en cielorrasos continuos suspendidos con perfiles en T; factor de residuo 0.0039375
- colocación: mt12fpg070b Perfil distanciador en U 26/15,5/600 mm, de acero galvanizado; factor de residuo 0.0188
- colocación: mt22bar030a; factor de residuo 0.0102863
- colocación: mt07mee203cd; factor de residuo 0.014
- colocación: mt07emr113ae; factor de residuo 0.00505263

## Recursos

**mt07emr111a** Ud Clavo, de 4 mm de diámetro y 40 mm de longitud, de acero galvanizado de alta adherencia
Datos técnicos: Coste energético 4.647 MJ; Emisión de CO2 0.317 kg
Residuos:
- embalaje: re150101 Envases de papel y cartón. (componente de residuo); rendimiento 0.09 kg; Código LER 15 01 01; Masa del elemento 1 kg; Volumen 0.001333 m3
- embalaje: re170203 Plástico. (componente de residuo); rendimiento 0.045 kg; Código LER 17 02 03; Masa del elemento 1 kg; Volumen 0.001667 m3

**mt12fpg040hj** m Perfil primario T 24 24x33x3700 mm, color blanco, de acero galvanizado
Datos técnicos: Coste energético 62.797 MJ; Emisión de CO2 1.928 kg; Código LER 17 04 05; Masa del elemento 0.47 kg; Volumen 0.000224 m3
Residuos:
- embalaje: re170203 Plástico; rendimiento 0.005 kg

**mt22www100** Ud Clip de acero galvanizado, para la sujeción de lamas de madera en cielorrasos continuos suspendidos con perfiles en T
Datos técnicos: Coste energético 0.425 MJ; Emisión de CO2 0.043 kg; Código LER 17 04 05; Masa del elemento 0.016 kg; Volumen 0.000008 m3
Residuos:
- embalaje: re150101 Envases de papel y cartón; rendimiento 0.001 kg

**mt12fpg070b** m Perfil distanciador en U 26/15,5/600 mm, de acero galvanizado
Datos técnicos: Coste energético 44.236 MJ; Emisión de CO2 1.361 kg; Código LER 17 04 05; Masa del elemento 0.33 kg; Volumen 0.000157 m3
Residuos:
- embalaje: re170203 Plástico; rendimiento 0.005 kg

**mt22bar030a** m² Lamas de pino silvestre (Pinus sylvestris)
Datos técnicos: Coste energético 642.456 MJ; Emisión de CO2 -10.063 kg; Código LER 17 02 01; Masa del elemento 7.64 kg; Volumen 0.006945 m3
Residuos:
- embalaje: re170203 Plástico; rendimiento 0.036 kg

**mt07mee203cd** m Rastrel de 28x28 mm de sección
Datos técnicos: Coste energético 27.792 MJ; Emisión de CO2 -0.433 kg; Código LER 17 02 01; Masa del elemento 0.33 kg; Volumen 0.0003 m3
Residuos:
- embalaje: re170203 Plástico; rendimiento 0.002 kg

**mt07emr113ae** Ud Tornillo autoperforante para madera
Datos técnicos: Coste energético 0.239 MJ; Emisión de CO2 0.025 kg; Código LER 17 04 05; Masa del elemento 0.0095 kg; Volumen 0.000005 m3
Residuos:
- embalaje: re150101 Envases de papel y cartón; rendimiento 0.001 kg
