# Zócalo de aluminio

- Propiedad del archivo: CYPE Ingenieros S.A.
- Formato: FIEBDC-3/2016
- Programa: Generador de precios de la construcción. CYPE Ingenieros, S.A.
- Fecha: 10/04/2024
- Ámbito geográfico: Paraguay
- Divisa: PYG
- Costes indirectos: 3 %
- Gastos generales: 13 %
- Beneficio industrial: 6 %
- IVA: 10 %

## R Revestimientos y trasdosados

### RS Pisos

#### RSD Complementos para pisos

**RSD015** m Zócalo de aluminio.
Zócalo de aluminio anodizado, de 80 mm de altura, color oro. COLOCACIÓN: con adhesivo.
Incluye: Limpieza y preparación de la superficie soporte. Replanteo. Corte del zócalo. Colocación y fijación del zócalo. Resolución de esquinas y encuentros. Limpieza final.
Criterio de medición de proyecto: Longitud medida según documentación gráfica de Proyecto, sin incluir huecos de puertas. No se ha incrementado la medición por roturas y recortes, ya que en la descomposición se ha considerado un 5% más de piezas.
Criterio de medición de obra: Se medirá la longitud realmente ejecutada según especificaciones de Proyecto.

| Código | Ud | Descripción | Rendimiento | Precio | Importe |
|---|---|---|---|---|---|
| mt47adc110a | kg | Adhesivo especial de poliuretano bicomponente. (material) | 0.08 | 48029 | 3842.320 |
| mt18rpp010d | m | Zócalo de aluminio anodizado, de 80 mm de altura, color oro, incluso piezas para uniones, resolución de ángulos y terminaciones. (material) | 1.05 | 179116 | 188071.800 |
| mo023 | h | Oficial pisero. (mano de obra) | 0.163 | 66739.25 | 10878.498 |
| % | % | Herramientas | 2 % | 202792.618 | 4055.852 |
|  |  | Costes directos |  |  | 206848.470 |

Residuos:
- colocación: mt47adc110a Adhesivo especial de poliuretano bicomponente; factor de residuo 0.038685
- colocación: mt18rpp010d; factor de residuo 0.024

## Recursos

**mt47adc110a** kg Adhesivo especial de poliuretano bicomponente
Datos técnicos: Coste energético 144.471 MJ; Emisión de CO2 7.014 kg; Código LER 17 09 04; Masa del elemento 1 kg; Volumen 0.000667 m3
Residuos:
- embalaje: re170203 Plástico. (componente de residuo); rendimiento 0.003 kg; Código LER 17 02 03; Masa del elemento 1 kg; Volumen 0.001667 m3

**mt18rpp010d** m Zócalo de aluminio anodizado
Datos técnicos: Coste energético 284.239 MJ; Emisión de CO2 21.466 kg; Código LER 17 04 02; Masa del elemento 2.48 kg; Volumen 0.001653 m3
Residuos:
- embalaje: re170203 Plástico; rendimiento 0.008 kg
