# Cajeado para falso piso

- Propiedad del archivo: CYPE Ingenieros S.A.
- Formato: FIEBDC-3/2016
- Programa: Generador de precios de la construcción. CYPE Ingenieros, S.A.
- Fecha: 10/04/2024
- Ámbito geográfico: Paraguay
- Divisa: PYG
- Costes indirectos: 3 %
- Gastos generales: 13 %
- Beneficio industrial: 6 %
- IVA: 10 %

## R Revestimientos y trasdosados

### RS Pisos

#### RSE Técnicos

**RSE130** Ud Cajeado para falso piso.
Formación de cajeado de panel de falso piso, para la posterior colocación de tapas de registro de instalaciones o de rejillas de ventilación (no incluidas en este precio). Incluso replanteo, corte de las piezas y resolución de encuentros. Totalmente terminado.
Incluye: Replanteo. Corte de las piezas. Formación del cajeado.
Criterio de medición de proyecto: Número de unidades previstas, según documentación gráfica de Proyecto.
Criterio de medición de obra: Se medirá el número de unidades realmente ejecutadas según especificaciones de Proyecto.

| Código | Ud | Descripción | Rendimiento | Precio | Importe |
|---|---|---|---|---|---|
| mo011 | h | Oficial montador. (mano de obra) | 0.815 | 68578.53 | 55891.502 |
| mo080 | h | Medio oficial montador. (mano de obra) | 0.815 | 42789.48 | 34873.426 |
| % | % | Herramientas | 2 % | 90764.928 | 1815.299 |
|  |  | Costes directos |  |  | 92580.227 |
