# Felpudo de caucho

- Propiedad del archivo: CYPE Ingenieros S.A.
- Formato: FIEBDC-3/2016
- Programa: Generador de precios de la construcción. CYPE Ingenieros, S.A.
- Fecha: 10/04/2024
- Ámbito geográfico: Paraguay
- Divisa: PYG
- Costes indirectos: 3 %
- Gastos generales: 13 %
- Beneficio industrial: 6 %
- IVA: 10 %

## R Revestimientos y trasdosados

### RS Pisos

#### RSF Alfombras y felpudos

**RSF015** Ud Felpudo de caucho.
Felpudo con base de caucho, acabado superficial con púas de caucho de color negro, espesor total 16 mm, uso interior y exterior, enrollable, de 60x40 cm, instalado en cajeado de piso formado por foso de 16 mm de profundidad (no incluido en este precio). Incluso preparación de la superficie soporte.
Incluye: Preparación de la superficie soporte. Colocación del felpudo.
Criterio de medición de proyecto: Número de unidades previstas, según documentación gráfica de Proyecto.
Criterio de medición de obra: Se medirá el número de unidades realmente ejecutadas según especificaciones de Proyecto.

| Código | Ud | Descripción | Rendimiento | Precio | Importe |
|---|---|---|---|---|---|
| mt18fec020uB | Ud | Felpudo con base de caucho, acabado superficial con púas de caucho de color negro, espesor total 16 mm, uso interior y exterior, enrollable, de 60x40 cm, para instalar en cajeado de piso formado por foso de 16 mm de profundidad. (material) | 1 | 169851 | 169851.000 |
| mo027 | h | Oficial instalador de alfombras y revestimientos flexibles. (mano de obra) | 0.041 | 66739.25 | 2736.309 |
| mo065 | h | Medio oficial instalador de alfombras y revestimientos flexibles. (mano de obra) | 0.041 | 42789.48 | 1754.369 |
| % | % | Herramientas | 2 % | 174341.678 | 3486.834 |
|  |  | Costes directos |  |  | 177828.512 |
