# Piso de caucho

- Propiedad del archivo: CYPE Ingenieros S.A.
- Formato: FIEBDC-3/2016
- Programa: Generador de precios de la construcción. CYPE Ingenieros, S.A.
- Fecha: 10/04/2024
- Ámbito geográfico: Paraguay
- Divisa: PYG
- Costes indirectos: 3 %
- Gastos generales: 13 %
- Beneficio industrial: 6 %
- IVA: 10 %

## R Revestimientos y trasdosados

### RS Pisos

#### RSS De caucho, de linóleo y vinílicos

**RSS010** m² Piso de caucho.
Piso de caucho, color a elegir, con botones, suministrado en rollos de 1000x12000x4 mm. Colocación en obra: con ????????????????????, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, alfombra y textil. (material) | 0.25 | 47558 | 11889.500 |
| mt18dsi010o | m² | Lámina de caucho, color a elegir, con botones; suministrada en rollos de 1000x12000x4 mm. (material) | 1.05 | 434613 | 456343.650 |
| mo026 | h | Oficial instalador de revestimientos flexibles. (mano de obra) | 0.217 | 66739.25 | 14482.417 |
| mo064 | h | Medio oficial instalador de revestimientos flexibles. (mano de obra) | 0.109 | 42789.48 | 4664.053 |
| % | % | Herramientas | 2 % | 487379.620 | 9747.592 |
|  |  | Costes directos |  |  | 497127.212 |

Residuos:
- colocación: mt18dww010a; factor de residuo 0.038943
- colocación: mt18dsi010o Lámina de caucho, color a elegir, con botones; suministrada en rollos de 1000x12000x4 mm; factor de residuo 0.035

## Recursos

**mt18dww010a** kg Adhesivo de contacto a base de resina acrílica en dispersión acuosa
Datos técnicos: Coste energético 75.527 MJ; Emisión de CO2 2.872 kg; Código LER 17 09 04; Masa del elemento 1 kg; Volumen 0.000667 m3
Residuos:
- embalaje: re170203 Plástico. (componente de residuo); rendimiento 0.003 kg; Código LER 17 02 03; Masa del elemento 1 kg; Volumen 0.001667 m3

**mt18dsi010o** m² Lámina de caucho, color a elegir, con botones; suministrada en rollos de 1000x12000x4 mm
Datos técnicos: Coste energético 433.214 MJ; Emisión de CO2 18.913 kg; Código LER 17 02 03; Masa del elemento 4.8 kg; Volumen 0.008 m3
Residuos:
- embalaje: re170203 Plástico; rendimiento 0.07 kg
