# Guardavivos metálico

- Propiedad del archivo: CYPE Ingenieros S.A.
- Formato: FIEBDC-3/2016
- Programa: Generador de precios de la construcción. CYPE Ingenieros, S.A.
- Fecha: 01/04/2025
- Ámbito geográfico: Paraguay
- Divisa: PYG
- Costes indirectos: 3 %
- Gastos generales: 13 %
- Beneficio industrial: 6 %
- IVA: 10 %

## R Revestimientos y trasdosados

### RY Preparaciones, protecciones, reparaciones y refuerzos de revestimientos

#### RYA Protección de aristas

**RYA010** m Guardavivos metálico.
Guardavivos de acero galvanizado, con canto romo de 4 mm de espesor, para la protección de aristas en revestimientos de mortero, aplicados sobre paramentos exteriores.
Incluye: Replanteo. Corte de las piezas. Fijación.
Criterio de medición de proyecto: Longitud medida según documentación gráfica de Proyecto.
Criterio de medición de obra: Se medirá la longitud realmente ejecutada según especificaciones de Proyecto.

| Código | Ud | Descripción | Rendimiento | Precio | Importe |
|---|---|---|---|---|---|
| mt28vye030b | m | Guardavivos de acero galvanizado, con canto romo de 4 mm de espesor, para la protección de aristas. (material) | 1.02 | 12285 | 12530.700 |
| mo021 | h | Oficial mampostero. (mano de obra) | 0.076 | 71617.94 | 5442.963 |
| mo114 | h | Ayudante mampostero. (mano de obra) | 0.038 | 44181.01 | 1678.878 |
| % | % | Herramientas | 2 % | 19652.541 | 393.051 |
|  |  | Costes directos |  |  | 20045.592 |
