# Bastidor empotrado para ducha

- Propiedad del archivo: CYPE Ingenieros S.A.
- Formato: FIEBDC-3/2016
- Programa: Generador de precios de la construcción. CYPE Ingenieros, S.A.
- Fecha: 10/04/2024
- Ámbito geográfico: Paraguay
- Divisa: PYG
- Costes indirectos: 3 %
- Gastos generales: 13 %
- Beneficio industrial: 6 %
- IVA: 10 %

## S Señalización y equipamiento

### SA Artefactos sanitarios

#### SAD Duchas

**SAD110** Ud Bastidor empotrado para ducha.
Bastidor premontado de acero galvanizado, de 530 mm de ancho, con sifón de pared, con perfiles de apoyo de acero galvanizado ajustables en altura entre 65 y 90 mm, para ducha, con manguito de descarga de polietileno de alta densidad de 40 mm de diámetro, tapa de protección con babero y fijaciones. Instalación empotrada en muro de mampostería.
Incluye: Replanteo. Colocación y fijación del bastidor. Conexión a la red de evacuación. Colocación del embellecedor. Comprobación de su correcto funcionamiento.
Criterio de medición de proyecto: Número de unidades previstas, según documentación gráfica de Proyecto.
Criterio de medición de obra: Se medirá el número de unidades realmente colocadas según especificaciones de Proyecto.

| Código | Ud | Descripción | Rendimiento | Precio | Importe |
|---|---|---|---|---|---|
| mt30geb085a | Ud | Bastidor premontado de acero galvanizado, de 530 mm de ancho, con sifón de pared, con perfiles de apoyo de acero galvanizado ajustables en altura entre 65 y 90 mm, para ducha, con manguito de descarga de polietileno de alta densidad de 40 mm de diámetro, tapa de protección con babero y fijaciones, para empotrar en muro de mampostería o en tabique de placas de yeso. (material) | 1 | 4392487 | 4392487.000 |
| mo008 | h | Oficial plomero. (mano de obra) | 0.907 | 68578.53 | 62200.727 |
| % | % | Herramientas | 2 % | 4454687.727 | 89093.755 |
|  |  | Costes directos |  |  | 4543781.482 |

## Recursos

**mt30geb085a** Ud Bastidor premontado de acero galvanizado
Datos técnicos: Coste energético 25.497 MJ; Emisión de CO2 2.228 kg
Residuos:
- embalaje: re150101 Envases de papel y cartón. (componente de residuo); rendimiento 0.082 kg; Código LER 15 01 01; Masa del elemento 1 kg; Volumen 0.001333 m3
