# Inodoro suspendido, de porcelana sanitaria

- Propiedad del archivo: CYPE Ingenieros S.A.
- Formato: FIEBDC-3/2016
- Programa: Generador de precios de la construcción. CYPE Ingenieros, S.A.
- Fecha: 10/04/2024
- Ámbito geográfico: Paraguay
- Divisa: PYG
- Costes indirectos: 3 %
- Gastos generales: 13 %
- Beneficio industrial: 6 %
- IVA: 10 %

## S Señalización y equipamiento

### SA Artefactos sanitarios

#### SAI Inodoros

**SAI020** Ud Inodoro suspendido, de porcelana sanitaria.
Inodoro de porcelana sanitaria, suspendido, con salida para conexión horizontal, gama alta, colores especiales, de 560x440 mm, con asiento y tapa lacados, de caída amortiguada. Incluso elementos de fijación y silicona para sellado de juntas.
Incluye: Replanteo. Colocación y fijación del aparato. Montaje del desagüe. Conexión a la red de evacuación. Conexión a la red de agua fría. Comprobación de su correcto funcionamiento. Sellado de juntas.
Criterio de medición de proyecto: Número de unidades previstas, según documentación gráfica de Proyecto.
Criterio de medición de obra: Se medirá el número de unidades realmente colocadas según especificaciones de Proyecto.

| Código | Ud | Descripción | Rendimiento | Precio | Importe |
|---|---|---|---|---|---|
| mt30ips020Aj | Ud | Inodoro de porcelana sanitaria, suspendido, con salida para conexión horizontal, gama alta, colores especiales, de 560x440 mm, con asiento y tapa lacados, de caída amortiguada. (material) | 1 | 8659823 | 8659823.000 |
| mt30www005 | Ud | Cartucho de 300 ml de silicona ácida monocomponente, fungicida, para sellado de juntas en ambientes húmedos. (material) | 0.012 | 77205 | 926.460 |
| mo008 | h | Oficial plomero. (mano de obra) | 1.944 | 68578.53 | 133316.662 |
| % | % | Herramientas | 2 % | 8794066.122 | 175881.322 |
|  |  | Costes directos |  |  | 8969947.444 |

Residuos:
- colocación: mt30www005 Cartucho de 300 ml de silicona ácida monocomponente, fungicida, para sellado de juntas en ambientes húmedos; factor de residuo 0.06

## Recursos

**mt30ips020Aj** Ud Inodoro de porcelana sanitaria
Datos técnicos: Coste energético 84.494 MJ; Emisión de CO2 75.091 kg
Residuos:
- embalaje: re150101 Envases de papel y cartón. (componente de residuo); rendimiento 1.494 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
