# Vertedero de porcelana sanitaria "ROCA"

- Propiedad del archivo: CYPE Ingenieros S.A.
- Formato: FIEBDC-3/2016
- Programa: Generador de precios de la construcción. CYPE Ingenieros, S.A.
- Fecha: 10/04/2024
- Ámbito geográfico: Paraguay
- Divisa: PYG
- Costes indirectos: 3 %
- Gastos generales: 13 %
- Beneficio industrial: 6 %
- IVA: 10 %

## S Señalización y equipamiento

### SA Artefactos sanitarios

#### SAV Vertederos

**SAV010** Ud Vertedero de porcelana sanitaria "ROCA".
Vertedero de porcelana sanitaria, de pie, modelo Garda "ROCA", color Blanco, de 420x500x445 mm, de 420x500x445 mm, de salida horizontal, con pieza de unión, rejilla de desagüe y juego de fijación, con rejilla de acero inoxidable, con almohadilla, para vertedero modelo Garda, equipado con grifo mezclador bimando mural, para pileta de lavar, de caño giratorio, acabado cromado, modelo Brava. Incluso silicona para sellado de juntas.
Incluye: Replanteo. Colocación y fijación del aparato. Montaje del desagüe. Conexión a la red de evacuación. Montaje de la grifería. Conexión a las redes de agua fría y caliente. Comprobación de su correcto funcionamiento. Sellado de juntas.
Criterio de medición de proyecto: Número de unidades previstas, según documentación gráfica de Proyecto.
Criterio de medición de obra: Se medirá el número de unidades realmente colocadas según especificaciones de Proyecto.

| Código | Ud | Descripción | Rendimiento | Precio | Importe |
|---|---|---|---|---|---|
| mt30var010a | Ud | Vertedero de porcelana sanitaria, de pie, modelo Garda "ROCA", color Blanco, de 420x500x445 mm, de 420x500x445 mm, de salida horizontal, con pieza de unión, rejilla de desagüe y juego de fijación. (material) | 1 | 1887922 | 1887922.000 |
| mt30var011a | Ud | Rejilla de acero inoxidable, con almohadilla, para vertedero modelo Garda "ROCA". (material) | 1 | 967020 | 967020.000 |
| mt31gmo040a | Ud | Grifo mezclador bimando mural, para pileta de lavar, de caño giratorio, acabado cromado, modelo Brava "ROCA", con aireador. (material) | 1 | 951167 | 951167.000 |
| mt30div020 | Ud | Manguito elástico acodado con junta, para vertedero. (material) | 1 | 221308 | 221308.000 |
| mt30www005 | Ud | Cartucho de 300 ml de silicona ácida monocomponente, fungicida, para sellado de juntas en ambientes húmedos. (material) | 0.012 | 77205 | 926.460 |
| mo008 | h | Oficial plomero. (mano de obra) | 1.555 | 68578.53 | 106639.614 |
| % | % | Herramientas | 2 % | 4134983.074 | 82699.661 |
|  |  | Costes directos |  |  | 4217682.735 |

Residuos:
- colocación: mt30www005 Cartucho de 300 ml de silicona ácida monocomponente, fungicida, para sellado de juntas en ambientes húmedos; factor de residuo 0.06

## Recursos

**mt30var010a** Ud Vertedero de porcelana sanitaria
Datos técnicos: Coste energético 95.672 MJ; Emisión de CO2 84.924 kg
Residuos:
- embalaje: re150101 Envases de papel y cartón. (componente de residuo); rendimiento 1.423 kg; Código LER 15 01 01; Masa del elemento 1 kg; Volumen 0.001333 m3

**mt30var011a** Ud Rejilla de acero inoxidable, con almohadilla, para vertedero modelo Garda "ROCA"
Datos técnicos: Coste energético 1.541 MJ; Emisión de CO2 1.828 kg
Residuos:
- embalaje: re150101 Envases de papel y cartón; rendimiento 1.255 kg

**mt31gmo040a** Ud Grifo mezclador bimando mural
Datos técnicos: Coste energético 193.309 MJ; Emisión de CO2 13.041 kg
Residuos:
- embalaje: re150101 Envases de papel y cartón; rendimiento 0.072 kg

**mt30www005** Ud Cartucho de 300 ml de silicona ácida monocomponente, fungicida, para sellado de juntas en ambientes húmedos
Datos técnicos: Coste energético 87.088 MJ; Emisión de CO2 3.667 kg; Código LER 17 09 04; Masa del elemento 0.45 kg; Volumen 0.0003 m3
Residuos:
- embalaje: re170203 Plástico. (componente de residuo); rendimiento 0.1 kg; Código LER 17 02 03; Masa del elemento 1 kg; Volumen 0.001667 m3
