# Pileta de cocina

- Propiedad del archivo: CYPE Ingenieros S.A.
- Formato: FIEBDC-3/2016
- Programa: Generador de precios de la construcción. CYPE Ingenieros, S.A.
- Fecha: 10/04/2024
- Ámbito geográfico: Paraguay
- Divisa: PYG
- Costes indirectos: 3 %
- Gastos generales: 13 %
- Beneficio industrial: 6 %
- IVA: 10 %

## S Señalización y equipamiento

### SC Cocinas/galerías

#### SCF Piletas de cocina y piletas de lavar

**SCF010** Ud Pileta de cocina.
Pileta de cocina de acero inoxidable para instalación en mesada, de 1 cubeta, de 450x490 mm, con válvula de desagüe, para mesada de cocina, equipado con grifería monomando con cartucho cerámico para pileta de cocina, gama básica, acabado cromado, compuesta de caño giratorio, aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxs010a | Ud | Pileta de cocina de acero inoxidable para instalación en mesada, de 1 cubeta, de 450x490 mm, con válvula de desagüe. (material) | 1 | 1297276 | 1297276.000 |
| mt31gmg030a | Ud | Grifería monomando con cartucho cerámico para pileta de cocina, gama básica, acabado cromado, compuesta de caño giratorio, aireador y enlaces de alimentación flexibles. (material) | 1 | 792392 | 792392.000 |
| mt30lla030 | Ud | Llave de regulación de 1/2", para pileta de cocina o pileta de lavar, acabado cromado. (material) | 2 | 209174 | 418348.000 |
| mt30sif020a | Ud | Sifón botella sencillo de 1 1/2" para pileta de cocina de 1 cubeta, con válvula extensible. (material) | 1 | 41938 | 41938.000 |
| mo008 | h | Oficial plomero. (mano de obra) | 0.874 | 68578.53 | 59937.635 |
| mo107 | h | Medio oficial plomero. (mano de obra) | 0.671 | 42707.99 | 28657.061 |
| % | % | Herramientas | 2 % | 2638548.696 | 52770.974 |
|  |  | Costes directos |  |  | 2691319.670 |

Residuos:
- colocación: mt30sif020a Sifón botella sencillo de 1 1/2" para pileta de cocina de 1 cubeta, con válvula extensible; factor de residuo 0.0275

## Recursos

**mt30fxs010a** Ud Pileta de cocina de acero inoxidable para instalación en mesada, de 1 cubeta, de 450x490 mm, con válvula de desagüe
Datos técnicos: Coste energético 200.714 MJ; Emisión de CO2 30.518 kg
Residuos:
- embalaje: re150101 Envases de papel y cartón. (componente de residuo); rendimiento 1.315 kg; Código LER 15 01 01; Masa del elemento 1 kg; Volumen 0.001333 m3

**mt31gmg030a** Ud Grifería monomando con cartucho cerámico para pileta de cocina
Datos técnicos: Coste energético 247.177 MJ; Emisión de CO2 16.666 kg
Residuos:
- embalaje: re150101 Envases de papel y cartón; rendimiento 0.072 kg

**mt30sif020a** Ud Sifón botella sencillo de 1 1/2" para pileta de cocina de 1 cubeta, con válvula extensible
Datos técnicos: Coste energético 20.945 MJ; Emisión de CO2 1.069 kg; Código LER 17 02 03; Masa del elemento 0.216 kg; Volumen 0.00036 m3
Residuos:
- embalaje: re150101 Envases de papel y cartón; rendimiento 0.035 kg
