# Tope para puerta interior. Colocación en el suelo

- Propiedad del archivo: CYPE Ingenieros S.A.
- Formato: FIEBDC-3/2016
- Programa: Generador de precios de la construcción. CYPE Ingenieros, S.A.
- Fecha: 10/04/2024
- Ámbito geográfico: Paraguay
- Divisa: PYG
- Costes indirectos: 3 %
- Gastos generales: 13 %
- Beneficio industrial: 6 %
- IVA: 10 %

## S Señalización y equipamiento

### SD Protecciones

#### SDO Protectores para puertas

**SDO010** Ud Tope para puerta interior. Colocación en el suelo.
Tope para puerta interior, tipo puerta metálica, para colocación en el suelo, color gris, fijado mediante tornillos.
Incluye: Replanteo de los puntos de fijación. Montaje y fijación.
Criterio de medición de proyecto: Número de unidades previstas, según documentación gráfica de Proyecto.
Criterio de medición de obra: Se medirá el número de unidades realmente colocadas según especificaciones de Proyecto.

| Código | Ud | Descripción | Rendimiento | Precio | Importe |
|---|---|---|---|---|---|
| mt53pdi050da | Ud | Tope para puerta interior, tipo puerta metálica, para colocación en el suelo, color gris. (material) | 1 | 22593 | 22593.000 |
| mt12ppl016 | Ud | Tornillo autorroscante protegido contra la oxidación. (material) | 1 | 427 | 427.000 |
| mo080 | h | Medio oficial montador. (mano de obra) | 0.061 | 42789.48 | 2610.158 |
| % | % | Herramientas | 2 % | 25630.158 | 512.603 |
|  |  | Costes directos |  |  | 26142.761 |

Residuos:
- colocación: mt12ppl016 Tornillo autorroscante protegido contra la oxidación; factor de residuo 0.00538462

## Recursos

**mt53pdi050da** Ud Tope para puerta interior, tipo puerta metálica, para colocación en el suelo, color gris
Datos técnicos: Coste energético 1.976 MJ; Emisión de CO2 0.157 kg
Residuos:
- embalaje: re150101 Envases de papel y cartón. (componente de residuo); rendimiento 0.072 kg; Código LER 15 01 01; Masa del elemento 1 kg; Volumen 0.001333 m3

**mt12ppl016** Ud Tornillo autorroscante protegido contra la oxidación
Datos técnicos: Coste energético 0.062 MJ; Emisión de CO2 0.010 kg; Código LER 17 04 05; Masa del elemento 0.0013 kg
Residuos:
- embalaje: re150101 Envases de papel y cartón; rendimiento 0.001 kg
