# Escalera recta de madera

- Propiedad del archivo: CYPE Ingenieros S.A.
- Formato: FIEBDC-3/2016
- Programa: Generador de precios de la construcción. CYPE Ingenieros, S.A.
- Fecha: 10/04/2024
- Ámbito geográfico: Paraguay
- Divisa: PYG
- Costes indirectos: 3 %
- Gastos generales: 13 %
- Beneficio industrial: 6 %
- IVA: 10 %

## S Señalización y equipamiento

### SE Escaleras prefabricadas

#### SER Rectas

**SER010** Ud Escalera recta de madera.
Escalera recta, de madera de abeto, con baranda de madera, para salvar una altura entre plantas de hasta 283,5 cm, compuesta por 12 peldaños de 14,2 cm de huella y 21,8 cm de contrahuella, con una ancho útil de 49,9 cm, fijada mecánicamente a la estructura.
Criterio de valoración económica: El precio no incluye el tratamiento superficial.
Incluye: Replanteo de la ubicación de la escalera. Montaje y fijación de la escalera. Colocación de la baranda. Limpieza. Aplicación de tapaporos. Aplicación de la mano de fondo. Barnizado.
Criterio de medición de proyecto: Número de unidades previstas, según documentación gráfica de Proyecto.
Criterio de medición de obra: Se medirá el número de unidades realmente ejecutadas según especificaciones de Proyecto.

| Código | Ud | Descripción | Rendimiento | Precio | Importe |
|---|---|---|---|---|---|
| mt44erm010al | Ud | Escalera recta, de madera de abeto, con baranda de madera, para salvar una altura entre plantas de hasta 283,5 cm, compuesta por 12 peldaños de 14,2 cm de huella y 21,8 cm de contrahuella, con una ancho útil de 49,9 cm, para pintar o barnizar. Incluso elementos de fijación. (material) | 1 | 1577661 | 1577661.000 |
| mo017 | h | Oficial carpintero. (mano de obra) | 6.338 | 67704.18 | 429109.093 |
| mo058 | h | Medio oficial carpintero. (mano de obra) | 6.338 | 43054.02 | 272876.379 |
| % | % | Herramientas | 2 % | 2279646.472 | 45592.929 |
|  |  | Costes directos |  |  | 2325239.401 |
