# Soporte mural para baño

- Propiedad del archivo: CYPE Ingenieros S.A.
- Formato: FIEBDC-3/2016
- Programa: Generador de precios de la construcción. CYPE Ingenieros, S.A.
- Fecha: 10/04/2024
- Ámbito geográfico: Paraguay
- Divisa: PYG
- Costes indirectos: 3 %
- Gastos generales: 13 %
- Beneficio industrial: 6 %
- IVA: 10 %

## S Señalización y equipamiento

### SM Baños

#### SMA Accesorios

**SMA012** Ud Soporte mural para baño.
Soporte mural para colocar un vaso o un dispensador de jabón, acabado cromado, con dispensador de jabón. Fijación al soporte con las sujeciones suministradas por el fabricante.
Incluye: Replanteo. Colocación y fijación.
Criterio de medición de proyecto: Número de unidades previstas, según documentación gráfica de Proyecto.
Criterio de medición de obra: Se medirá el número de unidades realmente colocadas según especificaciones de Proyecto.

| Código | Ud | Descripción | Rendimiento | Precio | Importe |
|---|---|---|---|---|---|
| mt31gro515a | Ud | Soporte mural para colocar un vaso o un dispensador de jabón, acabado cromado, incluso tornillos y tarugos. (material) | 1 | 407396 | 407396.000 |
| mt31gro535a | Ud | Dispensador de jabón, acabado cromado, con depósito rellenable de vidrio de 160 ml de capacidad color blanco. (material) | 1 | 333406 | 333406.000 |
| mo107 | h | Medio oficial plomero. (mano de obra) | 0.194 | 42707.99 | 8285.350 |
| % | % | Herramientas | 2 % | 749087.350 | 14981.747 |
|  |  | Costes directos |  |  | 764069.097 |
