# Fuente de agua

- Propiedad del archivo: CYPE Ingenieros S.A.
- Formato: FIEBDC-3/2016
- Programa: Generador de precios de la construcción. CYPE Ingenieros, S.A.
- Fecha: 10/04/2024
- Ámbito geográfico: Paraguay
- Divisa: PYG
- Costes indirectos: 3 %
- Gastos generales: 13 %
- Beneficio industrial: 6 %
- IVA: 10 %

## S Señalización y equipamiento

### SM Baños

#### SMK Fuentes y surtidores de agua

**SMK010** Ud Fuente de agua.
Fuente de agua, mural, de 115x300x300 mm, con carcasa de acero inoxidable AISI 304, grifo surtidor con regulación de la altura de chorro, válvula de desagüe y peto trasero para fijación mural, con llave de corte. Incluso conexión a la red de agua fría y a la red de evacuación existentes y fijación al soporte. Totalmente instalada, conexionada, probada y en funcionamiento.
Incluye: Replanteo y trazado en el paramento soporte de la situación del aparato. Colocación, nivelación y fijación de los elementos de soporte. Nivelación, aplomado y colocación del aparato. Conexión a la red de agua fría y a la red de evacuación.
Criterio de medición de proyecto: Número de unidades previstas, según documentación gráfica de Proyecto.
Criterio de medición de obra: Se medirá el número de unidades realmente colocadas según especificaciones de Proyecto.

| Código | Ud | Descripción | Rendimiento | Precio | Importe |
|---|---|---|---|---|---|
| mt30fue010a | Ud | Fuente de agua, mural, de 115x300x300 mm, con carcasa de acero inoxidable AISI 304, grifo surtidor con regulación de la altura de chorro, válvula de desagüe y peto trasero para fijación mural. (material) | 1 | 7261126 | 7261126.000 |
| mt37sve010a | Ud | Válvula de esfera de latón niquelado para roscar de 3/8". (material) | 1 | 42936 | 42936.000 |
| mo107 | h | Medio oficial plomero. (mano de obra) | 0.259 | 42707.99 | 11061.369 |
| % | % | Herramientas | 2 % | 7315123.369 | 146302.467 |
|  |  | Costes directos |  |  | 7461425.836 |

## Recursos

**mt30fue010a** Ud Fuente de agua, mural
Datos técnicos: Coste energético 62.713 MJ; Emisión de CO2 10.370 kg
Residuos:
- embalaje: re150101 Envases de papel y cartón. (componente de residuo); rendimiento 1.494 kg; Código LER 15 01 01; Masa del elemento 1 kg; Volumen 0.001333 m3

**mt37sve010a** Ud Válvula de esfera de latón niquelado para roscar de 3/8"
Datos técnicos: Coste energético 298.729 MJ; Emisión de CO2 20.121 kg
Residuos:
- embalaje: re150101 Envases de papel y cartón; rendimiento 0.072 kg
