# Mesada de gres porcelánico

- Propiedad del archivo: CYPE Ingenieros S.A.
- Formato: FIEBDC-3/2016
- Programa: Generador de precios de la construcción. CYPE Ingenieros, S.A.
- Fecha: 01/04/2025
- Ámbito geográfico: Paraguay
- Divisa: PYG
- Costes indirectos: 3 %
- Gastos generales: 13 %
- Beneficio industrial: 6 %
- IVA: 10 %

## S Señalización y equipamiento

### SN Mesadas

#### SNG Cerámicas

**SNG010** Ud Mesada de gres porcelánico.
Mesada de gres porcelánico, de 10 mm de espesor, 350 cm de longitud y 60 cm de ancho, canto con faldón frontal a inglete de 3 cm de ancho, y formación de 1 hueco. Incluso material auxiliar para anclaje de mesada y masilla para el sellado de juntas.
Incluye: Replanteo y trazado de la mesada. Colocación y fijación de los soportes y anclajes. Colocación, ajuste y fijación de las piezas que componen la mesada. Resolución de esquinas y encuentros. Fijación del faldón a la mesada. Sellado de juntas. Limpieza de los restos sobrantes.
Criterio de medición de proyecto: Número de unidades previstas, según documentación gráfica de Proyecto. No se han duplicado esquinas en la medición de la longitud de la mesada.
Criterio de medición de obra: Se medirá el número de unidades realmente ejecutadas según especificaciones de Proyecto.

| Código | Ud | Descripción | Rendimiento | Precio | Importe |
|---|---|---|---|---|---|
| mt19egl030a | m² | Mesada de gres porcelánico, de 10 mm de espesor. (material) | 2.315 | 904106 | 2093005.390 |
| mt19ewa030sec | m | Formación de canto con faldón frontal colocado a inglete de 3 cm, en mesada cerámica, sin incluir el precio del faldón. (material) | 4.7 | 157002 | 737909.400 |
| mt19ewa010o | Ud | Formación de hueco, en mesada de gres porcelánico. (material) | 1 | 345509 | 345509.000 |
| mt19ewa020 | Ud | Material auxiliar para anclaje de mesada. (material) | 3.5 | 110948 | 388318.000 |
| mt19egl035 | l | Masilla para uso interior, de color a elegir, de alta elasticidad y consistencia tras el endurecimiento, para aplicar como adhesivo de fijación y rejuntado de elementos de gres porcelánico. (material) | 0.047 | 152292 | 7157.724 |
| mo011 | h | Oficial montador. (mano de obra) | 5.984 | 73602.09 | 440434.907 |
| mo080 | h | Medio oficial montador. (mano de obra) | 6.231 | 45914.45 | 286092.938 |
| % | % | Herramientas | 2 % | 4298427.359 | 85968.547 |
|  |  | Costes directos |  |  | 4384395.906 |

Residuos:
- colocación: mt19egl030a Mesada de gres porcelánico, de 10 mm de espesor; factor de residuo 0.0145528

## Recursos

**mt19egl030a** m² Mesada de gres porcelánico, de 10 mm de espesor
Datos técnicos: Coste energético 293.592 MJ; Emisión de CO2 14.368 kg; Código LER 17 01 03; Masa del elemento 25 kg; Volumen 0.02 m3
Residuos:
- embalaje: re150101 Envases de papel y cartón. (componente de residuo); rendimiento 0.211 kg; Código LER 15 01 01; Masa del elemento 1 kg; Volumen 0.001333 m3
- embalaje: re170201 Madera. (componente de residuo); rendimiento 0.033 kg; Código LER 17 02 01; Masa del elemento 1 kg; Volumen 0.000909 m3
