# Caja fuerte

- Propiedad del archivo: CYPE Ingenieros S.A.
- Formato: FIEBDC-3/2016
- Programa: Generador de precios de la construcción. CYPE Ingenieros, S.A.
- Fecha: 10/04/2024
- Ámbito geográfico: Paraguay
- Divisa: PYG
- Costes indirectos: 3 %
- Gastos generales: 13 %
- Beneficio industrial: 6 %
- IVA: 10 %

## S Señalización y equipamiento

### SS Seguridad

#### SSC Cajas fuertes

**SSC010** Ud Caja fuerte.
Suministro e instalación empotrada de caja fuerte doméstica, con cerradura con teclado electrónico, con retardo programable y código de emergencia, cerradura de emergencia de seguridad con llave de gorjas y 6 orificios de fijación de 12 mm de diámetro, color azul, de 270x350x200 mm de dimensiones exteriores, 256x342x237 mm de dimensiones interiores, 8,0 mm de espesor de la puerta y 4,0 mm de espesor de las paredes. Incluso varillas conformadas de 6 mm de diámetro de acero AP 500 y armadura secundaria de distribución ensamblada "in situ" ø 8 c/20 - ø 8 c/20 de acero AP 500 para el anclaje de la caja fuerte al paramento, mortero de cemento para el relleno del hueco alrededor de la caja fuerte, imprimación transparente a base de poliuretano, para selladores acrílicos sobre superficies porosas y silicona neutra oxímica para el sellado de juntas.
Criterio de valoración económica: El precio incluye las ayudas de albañilería, pero no incluye la apertura del hueco.
Incluye: Preparación del hueco. Preparación de la caja fuerte. Anclaje de la caja fuerte al paramento. Relleno con mortero del hueco alrededor de la caja fuerte. Ejecución de remates. Sellado de juntas.
Criterio de medición de proyecto: Número de unidades previstas, según documentación gráfica de Proyecto.
Criterio de medición de obra: Se medirá el número de unidades realmente colocadas según especificaciones de Proyecto.

| Código | Ud | Descripción | Rendimiento | Precio | Importe |
|---|---|---|---|---|---|
| mt41btv605Egk | Ud | Caja fuerte doméstica para empotrar, con cerradura con teclado electrónico, con retardo programable y código de emergencia, cerradura de emergencia de seguridad con llave de gorjas y 6 orificios de fijación de 12 mm de diámetro, color azul, de 270x350x200 mm de dimensiones exteriores, 256x342x237 mm de dimensiones interiores, 8 mm de espesor de la puerta y 4 mm de espesor de las paredes, con iluminación interior con led. (material) | 1 | 2196743 | 2196743.000 |
| mt07aco130b | kg | Acero en varillas corrugadas AP 500, según NP 4007 99, de varios diámetros. (material) | 10 | 6215 | 62150.000 |
| mt07ame141hhi3 | m² | Armadura secundaria de distribución ensamblada "in situ" ø 8 c/20 - ø 8 c/20 de acero AP 500, según NP 4007 99, con varillas conformadas longitudinales de 8 mm de diámetro cada 20 cm y varillas conformadas transversales de 8 mm de diámetro cada 20 cm. (material) | 10 | 24549 | 245490.000 |
| mt09mif010ka | t | Mortero industrial para albañilería, de cemento, color gris, con aditivo hidrófugo, categoría M-10 (resistencia a compresión 10 N/mm²), suministrado en bolsas. (material) | 0.05 | 337585 | 16879.250 |
| mt22www070a | l | Imprimación transparente a base de poliuretano, para selladores acrílicos sobre superficies porosas. (material) | 0.002 | 145470 | 290.940 |
| mt22www050a | Ud | Cartucho de 300 ml de silicona neutra oxímica, de elasticidad permanente y curado rápido, color blanco, rango de temperatura de trabajo de -60 a 150°C, con resistencia a los rayos UV, dureza Shore A aproximada de 22, según ISO 868 y elongación a rotura >= 800%, según ISO 8339. (material) | 0.002 | 29658 | 59.316 |
| mo011 | h | Oficial montador. (mano de obra) | 1.402 | 68578.53 | 96147.099 |
| mo080 | h | Medio oficial montador. (mano de obra) | 1.402 | 42789.48 | 59990.851 |
| mo020 | h | Oficial de construcción. (mano de obra) | 3.777 | 66739.25 | 252074.147 |
| mo077 | h | Medio oficial de construcción. (mano de obra) | 3.777 | 42789.48 | 161615.866 |
| % | % | Herramientas | 2 % | 3091440.469 | 61828.809 |
|  |  | Costes directos |  |  | 3153269.278 |

Residuos:
- colocación: mt07aco130b Acero en varillas corrugadas AP 500, según NP 4007 99, de varios diámetros; factor de residuo 0.0075
- colocación: mt07ame141hhi3; factor de residuo 0.0183785
- colocación: mt09mif010ka; factor de residuo 0.0189
- colocación: mt22www070a Imprimación transparente a base de poliuretano, para selladores acrílicos sobre superficies porosas; factor de residuo 0.03
- colocación: mt22www050a; factor de residuo 0.06

## Recursos

**mt07aco130b** kg Acero en varillas corrugadas AP 500, según NP 4007 99, de varios diámetros
Datos técnicos: Coste energético 9.830 MJ; Emisión de CO2 0.510 kg; Código LER 17 04 05; Masa del elemento 1 kg; Volumen 0.000476 m3

**mt07ame141hhi3** m² Armadura secundaria de distribución ensamblada "in situ" ø 8 c/20 - ø 8 c/20 de acero AP 500
Datos técnicos: Coste energético 38.829 MJ; Emisión de CO2 2.015 kg; Código LER 17 04 05; Masa del elemento 3.95 kg; Volumen 0.001881 m3

**mt09mif010ka** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt22www070a** l Imprimación transparente a base de poliuretano, para selladores acrílicos sobre superficies porosas
Datos técnicos: Coste energético 149.135 MJ; Emisión de CO2 7.243 kg; Código LER 17 09 04; Masa del elemento 1.03 kg; Volumen 0.000687 m3
Residuos:
- embalaje: re150104 Envases metálicos. (componente de residuo); rendimiento 0.064 kg; Código LER 15 01 04; Masa del elemento 1 kg; Volumen 0.001667 m3

**mt22www050a** Ud Cartucho de 300 ml de silicona neutra oxímica
Datos técnicos: Coste energético 61.288 MJ; Emisión de CO2 2.605 kg; Código LER 17 09 04; Masa del elemento 0.3 kg; Volumen 0.0002 m3
Residuos:
- embalaje: re170203 Plástico; rendimiento 0.1 kg
