# Banco de madera para vestuario

- Propiedad del archivo: CYPE Ingenieros S.A.
- Formato: FIEBDC-3/2016
- Programa: Generador de precios de la construcción. CYPE Ingenieros, S.A.
- Fecha: 01/04/2025
- Ámbito geográfico: Paraguay
- Divisa: PYG
- Costes indirectos: 3 %
- Gastos generales: 13 %
- Beneficio industrial: 6 %
- IVA: 10 %

## S Señalización y equipamiento

### SV Vestuarios

#### SVB Bancos

**SVB010** Ud Banco de madera para vestuario.
Banco doble para vestuario con respaldo, perchero, estante inferior y estante superior, de 1000 mm de longitud, 780 mm de profundidad y 1810 mm de altura, formado por dos asientos de tres tablas, dos respaldos de una tabla, dos percheros de una tabla con tres perchas metálicas, dos muebles aéreos de cocina de una tabla y dos zapateros de dos tablas cada uno, de madera barnizada de pino de Flandes, de 90x20 mm de sección, fijados a una estructura tubular de acero, de 35x35 mm de sección, pintada con resina de epoxi/poliéster color blanco.
Incluye: Replanteo. Montaje y colocación del banco.
Criterio de medición de proyecto: Número de unidades previstas, según documentación gráfica de Proyecto.
Criterio de medición de obra: Se medirá el número de unidades realmente colocadas según especificaciones de Proyecto.

| Código | Ud | Descripción | Rendimiento | Precio | Importe |
|---|---|---|---|---|---|
| mt45bvg070a | Ud | Banco doble para vestuario con respaldo, perchero, estante inferior y estante superior, de 1000 mm de longitud, 780 mm de profundidad y 1810 mm de altura, formado por dos asientos de tres tablas, dos respaldos de una tabla, dos percheros de una tabla con tres perchas metálicas, dos muebles aéreos de cocina de una tabla y dos zapateros de dos tablas cada uno, de madera barnizada de pino de Flandes, de 90x20 mm de sección, fijados a una estructura tubular de acero, de 35x35 mm de sección, pintada con resina de epoxi/poliéster color blanco, incluso accesorios de montaje. (material) | 1 | 2773699 | 2773699.000 |
| mo011 | h | Oficial montador. (mano de obra) | 0.389 | 73602.09 | 28631.213 |
| mo080 | h | Medio oficial montador. (mano de obra) | 0.389 | 45914.45 | 17860.721 |
| % | % | Herramientas | 2 % | 2820190.934 | 56403.819 |
|  |  | Costes directos |  |  | 2876594.753 |

## Recursos

**mt45bvg070a** Ud Banco doble para vestuario con respaldo
Datos técnicos: Coste energético 1566.366 MJ; Emisión de CO2 -10.944 kg
Residuos:
- embalaje: re150101 Envases de papel y cartón. (componente de residuo); rendimiento 0.522 kg; Código LER 15 01 01; Masa del elemento 1 kg; Volumen 0.001333 m3
