# Buzón individual para exterior

- Propiedad del archivo: CYPE Ingenieros S.A.
- Formato: FIEBDC-3/2016
- Programa: Generador de precios de la construcción. CYPE Ingenieros, S.A.
- Fecha: 10/04/2024
- Ámbito geográfico: Paraguay
- Divisa: PYG
- Costes indirectos: 3 %
- Gastos generales: 13 %
- Beneficio industrial: 6 %
- IVA: 10 %

## S Señalización y equipamiento

### SZ Zonas comunes

#### SZB Zaguanes

**SZB015** Ud Buzón individual para exterior.
Buzón exterior, cuerpo y puerta de acero galvanizado color verde, con apertura hacia abajo, de 160x475x225 mm, sobre soporte. Incluso cerradura y llaves.
Incluye: Replanteo. Colocación del soporte vertical. Colocación y fijación sobre el soporte.
Criterio de medición de proyecto: Número de unidades previstas, según documentación gráfica de Proyecto.
Criterio de medición de obra: Se medirá el número de unidades realmente colocadas según especificaciones de Proyecto.

| Código | Ud | Descripción | Rendimiento | Precio | Importe |
|---|---|---|---|---|---|
| mt45btv420f | Ud | Buzón exterior, cuerpo y puerta de acero galvanizado color verde, con apertura hacia abajo, de 160x475x225 mm, con cerradura y llaves. (material) | 1 | 319526 | 319526.000 |
| mt45btv421 | Ud | Soporte vertical de acero para buzón exterior, de 152,4 cm de altura. (material) | 1 | 184726 | 184726.000 |
| mo080 | h | Medio oficial montador. (mano de obra) | 0.122 | 42789.48 | 5220.317 |
| % | % | Herramientas | 2 % | 509472.317 | 10189.446 |
|  |  | Costes directos |  |  | 519661.763 |

## Recursos

**mt45btv420f** Ud Buzón exterior, cuerpo y puerta de acero galvanizado color verde
Datos técnicos: Coste energético 0.018 MJ; Emisión de CO2 0.028 kg
Residuos:
- embalaje: re150101 Envases de papel y cartón. (componente de residuo); rendimiento 0.033 kg; Código LER 15 01 01; Masa del elemento 1 kg; Volumen 0.001333 m3

**mt45btv421** Ud Soporte vertical de acero para buzón exterior, de 152,4 cm de altura
Datos técnicos: Coste energético 0.017 MJ; Emisión de CO2 0.027 kg
Residuos:
- embalaje: re150101 Envases de papel y cartón; rendimiento 0.032 kg
