# Registro cloacal prefabricado de polietileno

- Propiedad del archivo: CYPE Ingenieros S.A.
- Formato: FIEBDC-3/2016
- Programa: Generador de precios de la construcción. CYPE Ingenieros, S.A.
- Fecha: 10/04/2024
- Ámbito geográfico: Paraguay
- Divisa: PYG
- Costes indirectos: 3 %
- Gastos generales: 13 %
- Beneficio industrial: 6 %
- IVA: 10 %

## U Urbanización interior de la parcela

### UA Alcantarillado

#### UAP Registros cloacales

**UAP013** Ud Registro cloacal prefabricado de polietileno.
Formación de registro cloacal, monobloque, de polietileno de alta densidad, de 1200 mm de diámetro nominal y 2,5 m de altura nominal, con cono reductor de 600 mm de diámetro nominal en la boca, con los escalones instalados, base con superficie lisa, una entrada con manguito de unión con junta elástica de 630 mm de diámetro y una salida de 630 mm de diámetro, sobre solera de 30 cm de espesor de hormigón armado fck 300, HA-30/B/19/IIb+Qb, encastre del cuerpo del colector 10 cm en dicha solera, ligeramente reforzada con armadura secundaria de distribución ensamblada "in situ" ø 8 c/20 - ø 8 c/20 de acero AP 500 y losa alrededor de la boca del cono de 150x150 cm y 20 cm de espesor de hormigón masivo fck 300, HM-30/B/20/I+Qb; con cierre de tapa circular y marco de fundición carga de rotura 125 kN, instalado en aceras, zonas peatonales o estacionamientos comunitarios.
Criterio de valoración económica: El precio incluye los equipos y la maquinaria necesarios para el desplazamiento y la disposición en obra de los elementos, pero no incluye la excavación ni el relleno del trasdós.
Incluye: Replanteo. Colocación de la armadura secundaria de distribución para la solera. Vaciado y compactación del hormigón en formación de solera. Colocación del pozo. Conexionado de los colectores al pozo. Vaciado y compactación del hormigón para formación de la losa alrededor de la boca del cono. Colocación de marco, tapa de registro y accesorios. Comprobación de su correcto funcionamiento.
Criterio de medición de proyecto: Número de unidades previstas, según documentación gráfica de Proyecto.
Criterio de medición de obra: Se medirá el número de unidades realmente ejecutadas según especificaciones de Proyecto.

| Código | Ud | Descripción | Rendimiento | Precio | Importe |
|---|---|---|---|---|---|
| mt10haf130jbzh | m³ | Hormigón fck 300, tipo HA-30/B/19/IIb+Qb según EHE-08, elaborado en planta, con cemento resistente a sulfatos. (material) | 0.681 | 1302681 | 887125.761 |
| mt07ame141hhi3 | m² | Armadura secundaria de distribución ensamblada "in situ" ø 8 c/20 - ø 8 c/20 de acero AP 500, según NP 4007 99, con varillas conformadas longitudinales de 8 mm de diámetro cada 20 cm y varillas conformadas transversales de 8 mm de diámetro cada 20 cm. (material) | 2.27 | 24549 | 55726.230 |
| mt11ras110fi | Ud | Registro cloacal, monobloque, de polietileno de alta densidad, de 1200 mm de diámetro nominal y 2,5 m de altura nominal, con cono reductor de 600 mm de diámetro nominal en la boca, con los escalones instalados, base con superficie lisa, una entrada con manguito de unión con junta elástica de 630 mm de diámetro y una salida de 630 mm de diámetro. (material) | 1 | 25641977 | 25641977.000 |
| mt10hmf130iOe | m³ | Hormigón masivo fck 300, tipo HM-30/B/19/I+Qb, elaborado en planta, con cemento resistente a sulfatos SR. (material) | 0.224 | 1277138 | 286078.912 |
| mt46tpr010a | Ud | Tapa circular y marco de fundición dúctil de 660 mm de diámetro exterior y 40 mm de altura, paso libre de 550 mm, para pozo, carga de rotura 125 kN. Tapa revestida con pintura bituminosa y marco sin cierre ni junta. (material) | 1 | 586759 | 586759.000 |
| mq04cag010a | h | Camión con grúa de hasta 6 t. (maquinaria) | 0.275 | 312016 | 85804.400 |
| mo041 | h | Oficial de construcción de obra civil. (mano de obra) | 2.319 | 66739.25 | 154768.321 |
| mo087 | h | Medio oficial de construcción de obra civil. (mano de obra) | 1.159 | 42789.48 | 49593.007 |
| % | % | Herramientas | 2 % | 27747832.631 | 554956.653 |
|  |  | Costes directos |  |  | 28302789.284 |

Residuos:
- colocación: mt07ame141hhi3; factor de residuo 0.0183785

## Recursos

**mt10haf130jbzh** m³ Hormigón fck 300, tipo HA-30/B/19/IIb+Qb según EHE-08, elaborado en planta, con cemento resistente a sulfatos
Datos técnicos: Coste energético 2208.000 MJ; Emisión de CO2 253.000 kg; Código LER 17 01 01; Masa del elemento 2300 kg; Volumen 1.533333 m3

**mt07ame141hhi3** m² Armadura secundaria de distribución ensamblada "in situ" ø 8 c/20 - ø 8 c/20 de acero AP 500
Datos técnicos: Coste energético 38.829 MJ; Emisión de CO2 2.015 kg; Código LER 17 04 05; Masa del elemento 3.95 kg; Volumen 0.001881 m3

**mt11ras110fi** Ud Registro cloacal
Datos técnicos: Coste energético 21159.022 MJ; Emisión de CO2 750.457 kg
Residuos:
- embalaje: re150101 Envases de papel y cartón. (componente de residuo); rendimiento 0.086 kg; Código LER 15 01 01; Masa del elemento 1 kg; Volumen 0.001333 m3

**mt10hmf130iOe** m³ Hormigón masivo fck 300, tipo HM-30/B/19/I+Qb, elaborado en planta, con cemento resistente a sulfatos SR
Datos técnicos: Coste energético 2208.000 MJ; Emisión de CO2 253.000 kg; Código LER 17 01 01; Masa del elemento 2300 kg; Volumen 1.533333 m3

**mt46tpr010a** Ud Tapa circular y marco de fundición dúctil de 660 mm de diámetro exterior y 40 mm de altura
Datos técnicos: Coste energético 751.169 MJ; Emisión de CO2 46.871 kg
Residuos:
- embalaje: re150101 Envases de papel y cartón; rendimiento 0.072 kg
