# Tepe

- Propiedad del archivo: CYPE Ingenieros S.A.
- Formato: FIEBDC-3/2016
- Programa: Generador de precios de la construcción. CYPE Ingenieros, S.A.
- Fecha: 10/04/2024
- Ámbito geográfico: Paraguay
- Divisa: PYG
- Costes indirectos: 3 %
- Gastos generales: 13 %
- Beneficio industrial: 6 %
- IVA: 10 %

## U Urbanización interior de la parcela

### UJ Jardinería

#### UJC Tepes y pastos

**UJC010** m² Tepe.
Tepe de pasto.
Incluye: Preparación del terreno con tractor y abonado de fondo. Colocación de tepes. Primer riego.
Criterio de medición de proyecto: Superficie medida en proyección horizontal, según documentación gráfica de Proyecto.
Criterio de medición de obra: Se medirá, en proyección horizontal, la superficie realmente ejecutada según especificaciones de Proyecto.

| Código | Ud | Descripción | Rendimiento | Precio | Importe |
|---|---|---|---|---|---|
| mt48tis020 | m² | Tepe. (material) | 1.05 | 26906 | 28251.300 |
| mt48tie030a | m³ | Tierra vegetal cribada, suministrada a granel. (material) | 0.1 | 125032 | 12503.200 |
| mt48tie040 | kg | Mantillo limpio cribado. (material) | 4 | 182 | 728.000 |
| mt48tif020a | kg | Abono para presiembra de pasto. (material) | 0.1 | 7597 | 759.700 |
| mt08aaa010a | m³ | Agua. (material) | 0.2 | 9226 | 1845.200 |
| mq09rod010 | h | Rodillo ligero. (maquinaria) | 0.058 | 22084 | 1280.872 |
| mq09mot010 | h | Motocultor 60/80 cm. (maquinaria) | 0.058 | 17036 | 988.088 |
| mo040 | h | Oficial jardinero. (mano de obra) | 0.253 | 66739.25 | 16885.030 |
| mo115 | h | Medio oficial jardinero. (mano de obra) | 0.317 | 41172.67 | 13051.736 |
| % | % | Herramientas | 2 % | 76293.126 | 1525.863 |
|  |  | Costes directos |  |  | 77818.989 |

Residuos:
- colocación: mt48tie030a Tierra vegetal cribada, suministrada a granel; factor de residuo 0.003
- colocación: mt48tif020a Abono para presiembra de pasto; factor de residuo 0.052198

## Recursos

**mt48tie030a** m³ Tierra vegetal cribada, suministrada a granel
Datos técnicos: Coste energético 151.700 MJ; Emisión de CO2 8.200 kg; Código LER 17 05 04; Masa del elemento 2050 kg; Volumen 1.28125 m3

**mt48tif020a** kg Abono para presiembra de pasto
Datos técnicos: Coste energético 30.291 MJ; Emisión de CO2 3.674 kg; Código LER 06 10 99; Masa del elemento 1 kg; Volumen 0.001111 m3
Residuos:
- embalaje: re170203 Plástico. (componente de residuo); rendimiento 0.003 kg; Código LER 17 02 03; Masa del elemento 1 kg; Volumen 0.001667 m3

**mt08aaa010a** m³ Agua
Datos técnicos: Coste energético 60.000 MJ; Emisión de CO2 30.000 kg
