# Cesto para basura metálico

- Propiedad del archivo: CYPE Ingenieros S.A.
- Formato: FIEBDC-3/2016
- Programa: Generador de precios de la construcción. CYPE Ingenieros, S.A.
- Fecha: 06/11/2025
- Ámbito geográfico: Paraguay
- Divisa: PYG
- Costes indirectos: 3 %
- Gastos generales: 13 %
- Beneficio industrial: 6 %
- IVA: 10 %

## U Urbanización interior de la parcela

### UM Equipamiento urbano

#### UME Cestos para basura

**UME010** Ud Cesto para basura metálico.
Cesto para basura de acero electrocincado, con soporte vertical, de tipo basculante con llave, boca circular, de 60 litros de capacidad, de chapa perforada de 1 mm de espesor pintada con pintura de poliéster color, dimensiones totales 785x380x360, con tarugos y tornillos de acero a una superficie soporte (no incluida en este precio).
Incluye: Replanteo de alineaciones y niveles. Colocación y fijación de las piezas.
Criterio de medición de proyecto: Número de unidades previstas, según documentación gráfica de Proyecto.
Criterio de medición de obra: Se medirá el número de unidades realmente ejecutadas según especificaciones de Proyecto.

| Código | Ud | Descripción | Rendimiento | Precio | Importe |
|---|---|---|---|---|---|
| mt52mug400i | Ud | Cesto para basura de acero electrocincado, con soporte vertical, de tipo basculante con llave, boca circular, de 60 litros de capacidad, de chapa perforada de 1 mm de espesor pintada con pintura de poliéster color, dimensiones totales 785x380x360. (material) | 1 | 2116134 | 2116134.000 |
| mt52mug200e | Ud | Repercusión, en la colocación de cesto para basura, de elementos de fijación sobre superficie soporte: tarugos y tornillos de acero. (material) | 1 | 41616 | 41616.000 |
| mo041 | h | Oficial de construcción de obra civil. (mano de obra) | 0.33 | 71617.94 | 23633.920 |
| mo087 | h | Medio oficial de construcción de obra civil. (mano de obra) | 0.33 | 45914.45 | 15151.769 |
| % | % | Herramientas | 2 % | 2196535.689 | 43930.714 |
|  |  | Costes directos |  |  | 2240466.403 |
