# Fuente

- Propiedad del archivo: CYPE Ingenieros S.A.
- Formato: FIEBDC-3/2016
- Programa: Generador de precios de la construcción. CYPE Ingenieros, S.A.
- Fecha: 10/04/2024
- Ámbito geográfico: Paraguay
- Divisa: PYG
- Costes indirectos: 3 %
- Gastos generales: 13 %
- Beneficio industrial: 6 %
- IVA: 10 %

## U Urbanización interior de la parcela

### UM Equipamiento urbano

#### UMF Fuentes

**UMF010** Ud Fuente.
Fuente de fundición de 1,40 m de altura, sección circular de 20 cm de diámetro, con un grifo de latón y desagüe en cubeta, fijada con tarugos y tornillos de acero a una superficie soporte (no incluida en este precio). Totalmente montada.
Incluye: Replanteo de alineaciones y niveles. Colocación y fijación de las piezas.
Criterio de medición de proyecto: Número de unidades previstas, según documentación gráfica de Proyecto.
Criterio de medición de obra: Se medirá el número de unidades realmente ejecutadas según especificaciones de Proyecto.

| Código | Ud | Descripción | Rendimiento | Precio | Importe |
|---|---|---|---|---|---|
| mt52mug090d | Ud | Fuente de fundición de 1,4 m de altura, sección circular de 20 cm de diámetro, con un grifo de latón y desagüe en cubeta. (material) | 1 | 6989635 | 6989635.000 |
| mt52mug200k | Ud | Repercusión, en la colocación de fuente, de elementos de fijación sobre superficie soporte: tarugos y tornillos de acero. (material) | 1 | 40929 | 40929.000 |
| mq04cag010a | h | Camión con grúa de hasta 6 t. (maquinaria) | 0.58 | 312016 | 180969.280 |
| mo041 | h | Oficial de construcción de obra civil. (mano de obra) | 0.33 | 66739.25 | 22023.953 |
| mo087 | h | Medio oficial de construcción de obra civil. (mano de obra) | 0.33 | 42789.48 | 14120.528 |
| % | % | Herramientas | 2 % | 7247677.761 | 144953.555 |
|  |  | Costes directos |  |  | 7392631.316 |

## Recursos

**mt52mug090d** Ud Fuente de fundición de 1,4 m de altura
Datos técnicos: Coste energético 5818.273 MJ; Emisión de CO2 388.667 kg
Residuos:
- embalaje: re150101 Envases de papel y cartón. (componente de residuo); rendimiento 1.435 kg; Código LER 15 01 01; Masa del elemento 1 kg; Volumen 0.001333 m3
