# Filtro

- Propiedad del archivo: CYPE Ingenieros S.A.
- Formato: FIEBDC-3/2016
- Programa: Generador de precios de la construcción. CYPE Ingenieros, S.A.
- Fecha: 10/04/2024
- Ámbito geográfico: Paraguay
- Divisa: PYG
- Costes indirectos: 3 %
- Gastos generales: 13 %
- Beneficio industrial: 6 %
- IVA: 10 %

## U Urbanización interior de la parcela

### UP Piscinas

#### UPD Equipos de depuración

**UPD030** Ud Filtro.
Filtro de fibra de vidrio reforzada con resina de poliéster, de 750 mm de diámetro, con dos salidas de 2", caudal de 22 m³/h y presión máxima de trabajo de 2,5 bar. Incluso tapa de poliéster.
Incluye: Colocación. Conexionado y comprobación de su correcto funcionamiento.
Criterio de medición de proyecto: Número de unidades previstas, según documentación gráfica de Proyecto.
Criterio de medición de obra: Se medirá el número de unidades realmente ejecutadas según especificaciones de Proyecto.

| Código | Ud | Descripción | Rendimiento | Precio | Importe |
|---|---|---|---|---|---|
| mt47ped110k | Ud | Filtro de fibra de vidrio reforzada con resina de poliéster, de 750 mm de diámetro, con dos salidas de 2", caudal de 22 m³/h y presión máxima de trabajo de 2,5 bar, incluso tapa de poliéster. (material) | 1 | 13649759 | 13649759.000 |
| mo008 | h | Oficial plomero. (mano de obra) | 2.532 | 68578.53 | 173640.838 |
| mo107 | h | Medio oficial plomero. (mano de obra) | 2.532 | 42707.99 | 108136.631 |
| % | % | Herramientas | 2 % | 13931536.469 | 278630.729 |
|  |  | Costes directos |  |  | 14210167.198 |

## Recursos

**mt47ped110k** Ud Filtro de fibra de vidrio reforzada con resina de poliéster
Datos técnicos: Coste energético 1196.005 MJ; Emisión de CO2 54.896 kg
Residuos:
- embalaje: re150101 Envases de papel y cartón. (componente de residuo); rendimiento 1.584 kg; Código LER 15 01 01; Masa del elemento 1 kg; Volumen 0.001333 m3
