# Separador de hidrocarburos de polietileno de alta densidad (PEAD/HDPE)

- Propiedad del archivo: CYPE Ingenieros S.A.
- Formato: FIEBDC-3/2016
- Programa: Generador de precios de la construcción. CYPE Ingenieros, S.A.
- Fecha: 01/04/2025
- Ámbito geográfico: Paraguay
- Divisa: PYG
- Costes indirectos: 3 %
- Gastos generales: 13 %
- Beneficio industrial: 6 %
- IVA: 10 %

## U Urbanización interior de la parcela

### US Depuración de aguas residuales domésticas

#### USA Accesorios

**USA400** Ud Separador de hidrocarburos de polietileno de alta densidad (PEAD/HDPE).
Separador de hidrocarburos de polietileno de alta densidad (PEAD/HDPE), clase I, de 1,5 litros/s de caudal máximo y de 1850x800x825 mm, formado por boca de entrada de 125 mm de diámetro, deflector de caudal, zona de retención de arenas, zona con filtro coalescente, cámara de almacenamiento de hidrocarburos con obturador automático y boca de salida de 125 mm de diámetro.
Incluye: Replanteo. Colocación. Conexionado y comprobación de su correcto funcionamiento.
Criterio de medición de proyecto: Número de unidades previstas, según documentación gráfica de Proyecto.
Criterio de medición de obra: Se medirá el número de unidades realmente ejecutadas según especificaciones de Proyecto.

| Código | Ud | Descripción | Rendimiento | Precio | Importe |
|---|---|---|---|---|---|
| mt46jim010a | Ud | Separador de hidrocarburos de polietileno de alta densidad (PEAD/HDPE), clase I, de 1,5 litros/s de caudal máximo y de 1850x800x825 mm, formado por boca de entrada de 125 mm de diámetro, deflector de caudal, zona de retención de arenas, zona con filtro coalescente, cámara de almacenamiento de hidrocarburos con obturador automático y boca de salida de 125 mm de diámetro. (material) | 1 | 25983618 | 25983618.000 |
| mo008 | h | Oficial plomero. (mano de obra) | 1.281 | 73602.09 | 94284.277 |
| mo107 | h | Medio oficial plomero. (mano de obra) | 1.281 | 45830.76 | 58709.204 |
| % | % | Herramientas | 2 % | 26136611.481 | 522732.230 |
|  |  | Costes directos |  |  | 26659343.711 |
