# Estación depuradora biológica

- Propiedad del archivo: CYPE Ingenieros S.A.
- Formato: FIEBDC-3/2016
- Programa: Generador de precios de la construcción. CYPE Ingenieros, S.A.
- Fecha: 10/04/2024
- Ámbito geográfico: Paraguay
- Divisa: PYG
- Costes indirectos: 3 %
- Gastos generales: 13 %
- Beneficio industrial: 6 %
- IVA: 10 %

## U Urbanización interior de la parcela

### US Depuración de aguas residuales domésticas

#### USE Estaciones depuradoras

**USE012** Ud Estación depuradora biológica.
Estación depuradora biológica de aguas residuales, tecnología VFL, capacidad para 80 a 250 usuarios (H.E.), carga media de materia orgánica contaminante (DBO5) de 15 kg/día y caudal máximo de agua depurada de 33800 litros/día, equipada con una estación de bombeo, un reactor biológico tipo AT, un compresor y un depósito de fangos. Totalmente instalada y en funcionamiento, sin incluir la excavación, la nivelación ni el relleno del trasdós.
Incluye: Replanteo. Colocación de la estación depuradora. Conexionado con las redes de conducción de agua, de desagües cloacales y pluviales y eléctrica. Puesta en marcha.
Criterio de medición de proyecto: Número de unidades previstas, según documentación gráfica de Proyecto.
Criterio de medición de obra: Se medirá el número de unidades realmente ejecutadas según especificaciones de Proyecto.

| Código | Ud | Descripción | Rendimiento | Precio | Importe |
|---|---|---|---|---|---|
| mt46edb010o | Ud | Estación depuradora biológica de aguas residuales, tecnología VFL, capacidad para 80 a 250 usuarios (H.E.), carga media de materia orgánica contaminante (DBO5) de 15 kg/día y caudal máximo de agua depurada de 33800 litros/día, equipada con una estación de bombeo, un reactor biológico tipo AT, un compresor y un depósito de fangos. (material) | 1 | 611093841 | 611093841.000 |
| mq04cag010a | h | Camión con grúa de hasta 6 t. (maquinaria) | 1.159 | 312016 | 361626.544 |
| mo008 | h | Oficial plomero. (mano de obra) | 12.812 | 68578.53 | 878628.126 |
| mo107 | h | Medio oficial plomero. (mano de obra) | 12.812 | 42707.99 | 547174.768 |
| mo003 | h | Oficial electricista. (mano de obra) | 2.562 | 68578.53 | 175698.194 |
| mo102 | h | Medio oficial electricista. (mano de obra) | 2.562 | 42707.99 | 109417.870 |
| % | % | Herramientas | 2 % | 613166386.502 | 12263327.730 |
|  |  | Costes directos |  |  | 625429714.232 |

## Recursos

**mt46edb010o** Ud Estación depuradora biológica de aguas residuales
Datos técnicos: Coste energético 356304.046 MJ; Emisión de CO2 12636.073 kg
Residuos:
- embalaje: re150101 Envases de papel y cartón. (componente de residuo); rendimiento 0.086 kg; Código LER 15 01 01; Masa del elemento 1 kg; Volumen 0.001333 m3
