# Cubrepilastras

- Propiedad del archivo: CYPE Ingenieros S.A.
- Formato: FIEBDC-3/2016
- Programa: Generador de precios de la construcción. CYPE Ingenieros, S.A.
- Fecha: 10/04/2024
- Ámbito geográfico: Paraguay
- Divisa: PYG
- Costes indirectos: 3 %
- Gastos generales: 13 %
- Beneficio industrial: 6 %
- IVA: 10 %

## U Urbanización interior de la parcela

### UV Cerramientos exteriores

#### UVO Remates de muro de cerramiento

**UVO020** Ud Cubrepilastras.
Pieza prefabricada de hormigón, cara superior con punta de diamante, de color beige, para cubrición de pilastra, de 28x28x3,5 cm, con goterón, asentado con mortero de cemento, confeccionado en obra, con aditivo hidrófugo, dosaje 1:4. Incluso preparación de la superficie de apoyo, replanteo, sellado con mortero de juntas especial para revestimientos de prefabricados de hormigón y tratamiento de protección suplementaria mediante aplicación sobre el conjunto de pintura hidrófuga incolora en dos capas.
Incluye: Preparación de la superficie de apoyo. Replanteo de la pieza. Colocación, aplomado, nivelación y alineación de la pieza. Rejuntado y limpieza. Aplicación de dos capas de pintura hidrófuga incolora.
Criterio de medición de proyecto: Número de unidades previstas, según documentación gráfica de Proyecto.
Criterio de medición de obra: Se medirá el número de unidades realmente ejecutadas según especificaciones de Proyecto.

| Código | Ud | Descripción | Rendimiento | Precio | Importe |
|---|---|---|---|---|---|
| mt08aaa010a | m³ | Agua. (material) | 0.006 | 9226 | 55.356 |
| mt01arg005a | t | Arena de cantera, para mortero preparado en obra. (material) | 0.002 | 106133 | 212.266 |
| mt08cem000p | kg | Cemento gris en bolsas. (material) | 0.57 | 1181 | 673.170 |
| mt08adt010 | kg | Aditivo hidrófugo para impermeabilización de morteros u hormigones. (material) | 0.011 | 7381 | 81.191 |
| mt20cho020Gb | Ud | Pieza prefabricada de hormigón, cara superior con punta de diamante, de color beige, para cubrición de pilastra, de 28x28x3,5 cm, con goterón. (material) | 1 | 68455 | 68455.000 |
| mt09mcr235 | kg | Mortero de juntas para prefabricados de hormigón y piedra artificial, compuesto de cemento, agregados, pigmentos y aditivos especiales. (material) | 0.056 | 12638 | 707.728 |
| mt28pcs010a | l | Protector hidrófugo en base acuosa, incoloro, autolimpiable, repelente del agua y la suciedad, para tratamiento superficial hidrofugante, para aplicar con brocha sobre superficies de piedra natural o piedra artificial. (material) | 0.059 | 59472 | 3508.848 |
| mq06hor010 | h | Hormigonera eléctrica con una capacidad de amasado de 160 l. (maquinaria) | 0.006 | 19436 | 116.616 |
| mo041 | h | Oficial de construcción de obra civil. (mano de obra) | 0.089 | 66739.25 | 5939.793 |
| mo087 | h | Medio oficial de construcción de obra civil. (mano de obra) | 0.104 | 42789.48 | 4450.106 |
| % | % | Herramientas | 2 % | 84200.074 | 1684.001 |
|  |  | Costes directos |  |  | 85884.075 |

Residuos:
- colocación: mt01arg005a Arena de cantera, para mortero preparado en obra; factor de residuo 0.00501329
- colocación: mt08cem000p Cemento gris en bolsas; factor de residuo 0.0063
- colocación: mt08adt010 Aditivo hidrófugo para impermeabilización de morteros u hormigones; factor de residuo 0.055
- colocación: mt20cho020Gb; factor de residuo 0.0105
- colocación: mt09mcr235; factor de residuo 0.035
- colocación: mt28pcs010a; factor de residuo 0.0390762

## Recursos

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt20cho020Gb** Ud Pieza prefabricada de hormigón
Datos técnicos: Coste energético 6.133 MJ; Emisión de CO2 0.496 kg; Código LER 17 01 01; Masa del elemento 6.3 kg; Volumen 0.0042 m3
Residuos:
- embalaje: re170201 Madera; rendimiento 0.017 kg
- embalaje: re170203 Plástico; rendimiento 0.005 kg

**mt09mcr235** kg Mortero de juntas para prefabricados de hormigón y piedra artificial
Datos técnicos: Coste energético 7.958 MJ; Emisión de CO2 0.580 kg; Código LER 17 09 04; Masa del elemento 1 kg; Volumen 0.000667 m3
Residuos:
- embalaje: re150101 Envases de papel y cartón; rendimiento 0.021 kg
- embalaje: re170201 Madera; rendimiento 0.006 kg
- embalaje: re170203 Plástico; rendimiento 0.009 kg

**mt28pcs010a** l Protector hidrófugo en base acuosa
Datos técnicos: Coste energético 0.564 MJ; Emisión de CO2 0.029 kg; Código LER 17 09 04; Masa del elemento 0.8 kg; Volumen 0.000533 m3
Residuos:
- embalaje: re150104 Envases metálicos. (componente de residuo); rendimiento 0.057 kg; Código LER 15 01 04; Masa del elemento 1 kg; Volumen 0.001667 m3
