# Cordón de vereda para jardín

- Propiedad del archivo: CYPE Ingenieros S.A.
- Formato: FIEBDC-3/2016
- Programa: Generador de precios de la construcción. CYPE Ingenieros, S.A.
- Fecha: 10/04/2024
- Ámbito geográfico: Paraguay
- Divisa: PYG
- Costes indirectos: 3 %
- Gastos generales: 13 %
- Beneficio industrial: 6 %
- IVA: 10 %

## U Urbanización interior de la parcela

### UX Pisos exteriores

#### UXB Cordones de vereda

**UXB010** m Cordón de vereda para jardín.
Suministro y colocación de piezas de cordón de vereda cerámico, 40x20x10 cm, para jardín, con cara superior redondeada o achaflanada. Todo ello realizado sobre firme compuesto por base de hormigón masivo fck 200, HM-20/P/20, de 10 cm de espesor, ejecutada según pendientes del proyecto y colocada sobre explanada, no incluida en este precio. Incluso excavación, rejuntado con mortero de cemento, confeccionado en obra, dosaje 1:6 y limpieza.
Incluye: Replanteo de alineaciones y niveles. Vaciado y extendido del hormigón. Colocación de las piezas. Relleno de juntas con mortero. Asentado y nivelación.
Criterio de medición de proyecto: Longitud medida según documentación gráfica de Proyecto.
Criterio de medición de obra: Se medirá la longitud realmente ejecutada según especificaciones de Proyecto.

| Código | Ud | Descripción | Rendimiento | Precio | Importe |
|---|---|---|---|---|---|
| mt10hmf130nwg | m³ | Hormigón masivo fck 200, tipo HM-20/P/19/I, elaborado en planta. (material) | 0.042 | 828085 | 34779.570 |
| mt18jbc010a | Ud | Cordón de vereda cerámico, 40x20x10 cm, para jardín, con cara superior redondeada o achaflanada. (material) | 2.625 | 28309 | 74311.125 |
| mt08aaa010a | m³ | Agua. (material) | 0.006 | 9226 | 55.356 |
| mt01arg005a | t | Arena de cantera, para mortero preparado en obra. (material) | 0.008 | 106133 | 849.064 |
| mt08cem000p | kg | Cemento gris en bolsas. (material) | 1.25 | 1181 | 1476.250 |
| mq06hor010 | h | Hormigonera eléctrica con una capacidad de amasado de 160 l. (maquinaria) | 0.006 | 19436 | 116.616 |
| mo041 | h | Oficial de construcción de obra civil. (mano de obra) | 0.262 | 66739.25 | 17485.684 |
| mo087 | h | Medio oficial de construcción de obra civil. (mano de obra) | 0.315 | 42789.48 | 13478.686 |
| % | % | Herramientas | 2 % | 142552.351 | 2851.047 |
|  |  | Costes directos |  |  | 145403.398 |

Residuos:
- colocación: mt10hmf130nwg Hormigón masivo fck 200, tipo HM-20/P/19/I, elaborado en planta; factor de residuo 0.00109886
- colocación: mt01arg005a Arena de cantera, para mortero preparado en obra; factor de residuo 0.00501329
- colocación: mt08cem000p Cemento gris en bolsas; factor de residuo 0.0063

## Recursos

**mt10hmf130nwg** m³ Hormigón masivo fck 200, tipo HM-20/P/19/I, elaborado en planta
Datos técnicos: Coste energético 1840.000 MJ; Emisión de CO2 230.000 kg; Código LER 17 01 01; Masa del elemento 2300 kg; Volumen 1.533333 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
