# Cordón cuneta

- Propiedad del archivo: CYPE Ingenieros S.A.
- Formato: FIEBDC-3/2016
- Programa: Generador de precios de la construcción. CYPE Ingenieros, S.A.
- Fecha: 10/04/2024
- Ámbito geográfico: Paraguay
- Divisa: PYG
- Costes indirectos: 3 %
- Gastos generales: 13 %
- Beneficio industrial: 6 %
- IVA: 10 %

## U Urbanización interior de la parcela

### UX Pisos exteriores

#### UXB Cordones de vereda

**UXB030** m Cordón cuneta.
Cordón cuneta formada por piezas prefabricadas de hormigón bicapa, 8/6,5x50x50 cm, rejuntadas con mortero de cemento, confeccionado en obra, dosaje 1:6, sobre base de hormigón masivo fck 200, HM-20/P/20 de 20 cm de espesor, vaciado desde camión, extendido y vibrado manual con regla vibrante de 3 m, con acabado regleado, según pendientes del proyecto y colocado sobre explanada con índice CBR > 5 (California Bearing Ratio), no incluida en este precio. Incluso limpieza. Completamente terminada, sin incluir la excavación.
Incluye: Vaciado y extendido del hormigón. Colocación de las piezas. Relleno de juntas con mortero. Asentado y nivelación.
Criterio de medición de proyecto: Longitud medida según documentación gráfica de Proyecto.
Criterio de medición de obra: Se medirá la longitud realmente ejecutada según especificaciones de Proyecto.

| Código | Ud | Descripción | Rendimiento | Precio | Importe |
|---|---|---|---|---|---|
| mt10hmf130nwg | m³ | Hormigón masivo fck 200, tipo HM-20/P/19/I, elaborado en planta. (material) | 0.2 | 828085 | 165617.000 |
| mt08aaa010a | m³ | Agua. (material) | 0.006 | 9226 | 55.356 |
| mt01arg005a | t | Arena de cantera, para mortero preparado en obra. (material) | 0.018 | 106133 | 1910.394 |
| mt08cem000p | kg | Cemento gris en bolsas. (material) | 2.75 | 1181 | 3247.750 |
| mt11cun120a | Ud | Pieza prefabricada de hormigón bicapa para cordón cuneta, 8/6,5x50x50 cm. (material) | 2.1 | 27176 | 57069.600 |
| mq04dua020b | h | Dumper de descarga frontal de 2 t de carga útil. (maquinaria) | 0.037 | 58491 | 2164.167 |
| mq06vib020 | h | Regla vibrante de 3 m. (maquinaria) | 0.104 | 29466 | 3064.464 |
| mq06hor010 | h | Hormigonera eléctrica con una capacidad de amasado de 160 l. (maquinaria) | 0.009 | 19436 | 174.924 |
| mo041 | h | Oficial de construcción de obra civil. (mano de obra) | 0.472 | 66739.25 | 31500.926 |
| mo087 | h | Medio oficial de construcción de obra civil. (mano de obra) | 0.968 | 42789.48 | 41420.217 |
| % | % | Herramientas | 2 % | 306224.798 | 6124.496 |
|  |  | Costes directos |  |  | 312349.294 |

Residuos:
- colocación: mt10hmf130nwg Hormigón masivo fck 200, tipo HM-20/P/19/I, elaborado en planta; factor de residuo 0.00109886
- colocación: mt01arg005a Arena de cantera, para mortero preparado en obra; factor de residuo 0.00501329
- colocación: mt08cem000p Cemento gris en bolsas; factor de residuo 0.0063
- colocación: mt11cun120a Pieza prefabricada de hormigón bicapa para cordón cuneta, 8/6,5x50x50 cm; factor de residuo 0.0248

## Recursos

**mt10hmf130nwg** m³ Hormigón masivo fck 200, tipo HM-20/P/19/I, elaborado en planta
Datos técnicos: Coste energético 1840.000 MJ; Emisión de CO2 230.000 kg; Código LER 17 01 01; Masa del elemento 2300 kg; Volumen 1.533333 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt11cun120a** Ud Pieza prefabricada de hormigón bicapa para cordón cuneta, 8/6,5x50x50 cm
Datos técnicos: Coste energético 6.480 MJ; Emisión de CO2 7.739 kg; Código LER 17 01 01; Masa del elemento 50 kg; Volumen 0.033333 m3
Residuos:
- embalaje: re170201 Madera; rendimiento 0.001 kg
- embalaje: re170203 Plástico; rendimiento 0.05 kg
