# Ensayo de bovedillas cerámicas

- Propiedad del archivo: CYPE Ingenieros S.A.
- Formato: FIEBDC-3/2016
- Programa: Generador de precios de la construcción. CYPE Ingenieros, S.A.
- Fecha: 10/04/2024
- Ámbito geográfico: Paraguay
- Divisa: PYG
- Costes indirectos: 3 %
- Gastos generales: 13 %
- Beneficio industrial: 6 %
- IVA: 10 %

## X Control de calidad y ensayos

### XL Materiales cerámicos

#### XLE Bovedillas

**XLE010** Ud Ensayo de bovedillas cerámicas.
Ensayos a realizar en laboratorio acreditado en el área técnica correspondiente, sobre una muestra de bovedilla cerámica, tomada en obra, para la determinación de las siguientes características: resistencia a compresión. Incluso desplazamiento a obra e informe de resultados.
Incluye: Desplazamiento a obra. Toma de muestras. Realización de ensayos. Redacción de informe de los resultados de los ensayos realizados.
Criterio de medición de proyecto: Ensayo a realizar, según documentación del Plan de control de calidad.
Criterio de medición de obra: Se medirá el número de ensayos realizados por laboratorio acreditado según especificaciones de Proyecto.

| Código | Ud | Descripción | Rendimiento | Precio | Importe |
|---|---|---|---|---|---|
| mt49des010 | Ud | Repercusión de desplazamiento a obra para la toma de muestras. (material) | 1 | 4581 | 4581.000 |
| mt49bvc060 | Ud | Toma en obra de muestras de bovedillas cerámicas, cuyo peso no exceda de 50 kg. (material) | 1 | 198226 | 198226.000 |
| mt49bvc010 | Ud | Ensayo para determinar la resistencia a compresión de una muestra de bovedillas cerámicas. (material) | 1 | 1149673 | 1149673.000 |
| mt49bvc050 | Ud | Informe de resultados de los ensayos realizados sobre una muestra de bovedillas cerámicas (material) | 1 | 594678 | 594678.000 |
| % | % | Herramientas | 2 % | 1947158.000 | 38943.160 |
|  |  | Costes directos |  |  | 1986101.160 |
