# Ensayo destructivo de perfiles laminados

- Propiedad del archivo: CYPE Ingenieros S.A.
- Formato: FIEBDC-3/2016
- Programa: Generador de precios de la construcción. CYPE Ingenieros, S.A.
- Fecha: 10/04/2024
- Ámbito geográfico: Paraguay
- Divisa: PYG
- Costes indirectos: 3 %
- Gastos generales: 13 %
- Beneficio industrial: 6 %
- IVA: 10 %

## X Control de calidad y ensayos

### XM Estructuras metálicas

#### XMP Perfiles laminados

**XMP010** Ud Ensayo destructivo de perfiles laminados.
Ensayos a realizar en laboratorio acreditado en el área técnica correspondiente, sobre una muestra de perfil laminado para uso en estructura metálica, tomada en obra, para la determinación de las siguientes características: índice de resiliencia; geometría de la sección y desviación de la masa; análisis químico de una muestra de acero, comprendiendo carbono, silicio, fósforo, azufre y manganeso, según ASTM E1019 y ASTM E415. Incluso desplazamiento a obra e informe de resultados.
Incluye: Desplazamiento a obra. Toma de muestras. Realización de ensayos. Redacción de informe de los resultados de los ensayos realizados.
Criterio de medición de proyecto: Ensayo a realizar, según documentación del Plan de control de calidad.

| Código | Ud | Descripción | Rendimiento | Precio | Importe |
|---|---|---|---|---|---|
| mt49des010 | Ud | Repercusión de desplazamiento a obra para la toma de muestras. (material) | 1 | 4581 | 4581.000 |
| mt49pma020 | Ud | Toma en obra de muestras de perfil laminado en estructura metálica, cuyo peso no exceda de 50 kg. (material) | 1 | 198226 | 198226.000 |
| mt49pma090 | Ud | Ensayo para determinar el índice de resiliencia de una muestra de perfil laminado en estructura metálica. (material) | 1 | 114775 | 114775.000 |
| mt49pma120 | Ud | Ensayo de comprobación de la geometría de la sección y desviación de la masa de una muestra de perfil laminado en estructura metálica. (material) | 1 | 467831 | 467831.000 |
| mt49pma140 | Ud | Análisis químico de una muestra de acero, comprendiendo carbono (ASTM E1019 y ASTM E415), silicio, fósforo (ASTM E415), azufre (ASTM E1019 y ASTM E415) y manganeso (ASTM E415). (material) | 1 | 1972911 | 1972911.000 |
| mt49pma030 | Ud | Informe de resultados de los ensayos realizados sobre una muestra de perfil laminado en estructura metálica. (material) | 1 | 594678 | 594678.000 |
| % | % | Herramientas | 2 % | 3353002.000 | 67060.040 |
|  |  | Costes directos |  |  | 3420062.040 |
