# Ensayo de tejas de hormigón

- Propiedad del archivo: CYPE Ingenieros S.A.
- Formato: FIEBDC-3/2016
- Programa: Generador de precios de la construcción. CYPE Ingenieros, S.A.
- Fecha: 10/04/2024
- Ámbito geográfico: Paraguay
- Divisa: PYG
- Costes indirectos: 3 %
- Gastos generales: 13 %
- Beneficio industrial: 6 %
- IVA: 10 %

## X Control de calidad y ensayos

### XP Prefabricados de hormigón

#### XPT Tejas

**XPT010** Ud Ensayo de tejas de hormigón.
Ensayos a realizar en laboratorio acreditado en el área técnica correspondiente, sobre una muestra de teja de hormigón, tomada en obra, para la determinación de las siguientes características: absorción de agua. Incluso desplazamiento a obra e informe de resultados.
Incluye: Desplazamiento a obra. Toma de muestras. Realización de ensayos. Redacción de informe de los resultados de los ensayos realizados.
Criterio de medición de proyecto: Ensayo a realizar, según documentación del Plan de control de calidad.

| Código | Ud | Descripción | Rendimiento | Precio | Importe |
|---|---|---|---|---|---|
| mt49des010 | Ud | Repercusión de desplazamiento a obra para la toma de muestras. (material) | 1 | 4581 | 4581.000 |
| mt49tho010 | Ud | Toma en obra de muestras de tejas de hormigón, cuyo peso no exceda de 50 kg. (material) | 1 | 183740 | 183740.000 |
| mt49tho080 | Ud | Ensayo para determinar la absorción de agua de una muestra de tejas de hormigón. (material) | 1 | 376765 | 376765.000 |
| mt49tho020 | Ud | Informe de resultados de los ensayos realizados sobre una muestra de tejas de hormigón. (material) | 1 | 551405 | 551405.000 |
| % | % | Herramientas | 2 % | 1116491.000 | 22329.820 |
|  |  | Costes directos |  |  | 1138820.820 |
