# Prueba de servicio de las válvulas de retención

- Propiedad del archivo: CYPE Ingenieros S.A.
- Formato: FIEBDC-3/2016
- Programa: Generador de precios de la construcción. CYPE Ingenieros, S.A.
- Fecha: 10/04/2024
- Ámbito geográfico: Paraguay
- Divisa: PYG
- Costes indirectos: 3 %
- Gastos generales: 13 %
- Beneficio industrial: 6 %
- IVA: 10 %

## X Control de calidad y ensayos

### XR Pruebas de servicio

#### XRI Instalaciones

**XRI110** Ud Prueba de servicio de las válvulas de retención.
Prueba de servicio a realizar por laboratorio acreditado en el área técnica correspondiente, para comprobar el correcto funcionamiento de las válvulas de retención de la red interior de suministro de agua, sometiendo al 25% del total de válvulas de retención de la instalación a una presión igual a 1,5 veces la presión correspondiente a la altura manométrica del montante más elevado del edificio durante 15 minutos. Incluso desplazamiento a obra e informe de resultados.
Incluye: Desplazamiento a obra. Realización de la prueba. Redacción de informe del resultado de la prueba realizada.
Criterio de medición de proyecto: Prueba a realizar, según documentación del Plan de control de calidad.
Criterio de medición de obra: Se medirá el número de pruebas realizadas por laboratorio acreditado según especificaciones de Proyecto.

| Código | Ud | Descripción | Rendimiento | Precio | Importe |
|---|---|---|---|---|---|
| mt49prs070 | Ud | Prueba de servicio para comprobar el correcto funcionamiento de las válvulas de retención de la red interior de suministro de agua, incluso desplazamiento a obra e informe de resultados. (material) | 1 | 811785 | 811785.000 |
| % | % | Herramientas | 2 % | 811785.000 | 16235.700 |
|  |  | Costes directos |  |  | 828020.700 |
