# Test de respuesta térmica del terreno

- Propiedad del archivo: CYPE Ingenieros S.A.
- Formato: FIEBDC-3/2016
- Programa: Generador de precios de la construcción. CYPE Ingenieros, S.A.
- Fecha: 01/04/2025
- Ámbito geográfico: Paraguay
- Divisa: PYG
- Costes indirectos: 3 %
- Gastos generales: 13 %
- Beneficio industrial: 6 %
- IVA: 10 %

## X Control de calidad y ensayos

### XS Estudios geotécnicos

#### XSU Geotermia

**XSU010** Ud Test de respuesta térmica del terreno.
Test de respuesta térmica del terreno con el correspondiente informe técnico de simulación geotérmica, con especificación de cada uno de los resultados obtenidos y conclusiones.
Incluye: Desplazamiento a obra. Realización del test de respuesta térmica. Redacción del informe técnico de simulación geotérmica.
Criterio de medición de proyecto: Ensayo a realizar, según documentación del Plan de control de calidad.

| Código | Ud | Descripción | Rendimiento | Precio | Importe |
|---|---|---|---|---|---|
| mt49geo010 | Ud | Test de respuesta térmica para la determinación de la conductividad y resistividad térmica del terreno, incluso transporte, instalación y retirada de los componentes necesarios para la realización del test. (material) | 1 | 15065362 | 15065362.000 |
| mt49geo020 | Ud | Informe técnico de simulación geotérmica, con especificación de cada uno de los resultados obtenidos en el test de respuesta térmica y conclusiones del mismo. (material) | 1 | 9338034 | 9338034.000 |
| % | % | Herramientas | 2 % | 24403396.000 | 488067.920 |
|  |  | Costes directos |  |  | 24891463.920 |
