# Ducto de descarga de escombros

- Propiedad del archivo: CYPE Ingenieros S.A.
- Formato: FIEBDC-3/2016
- Programa: Generador de precios de la construcción. CYPE Ingenieros, S.A.
- Fecha: 10/04/2024
- Ámbito geográfico: Paraguay
- Divisa: PYG
- Costes indirectos: 3 %
- Gastos generales: 13 %
- Beneficio industrial: 6 %
- IVA: 10 %

## Y Seguridad y salud

### YC Sistemas de protección colectiva

#### YCV Protección contra vertidos

**YCV010** m Ducto de descarga de escombros.
Suministro, montaje y desmontaje de ducto de descarga para disposición final de escombros, compuesta por 3 tubos y 1 tolva de polietileno, de 49 cm de diámetro superior y 40 cm de diámetro inferior, con soportes y cadenas metálicas, por cada planta de hasta 3 m de altura libre, amortizable en 5 usos, fijada a la losa mediante puntales metálicos telescópicos, accesorios y elementos de sujeción, amortizables en 5 usos.
Criterio de medición de proyecto: Longitud medida según Estudio o Estudio Básico de Seguridad y Salud.
Criterio de medición de obra: Se medirá la longitud realmente montada según especificaciones de Estudio o Estudio Básico de Seguridad y Salud.

| Código | Ud | Descripción | Rendimiento | Precio | Importe |
|---|---|---|---|---|---|
| mt50spc010 | Ud | Tubo de descarga de escombros, de polietileno, de 49 cm de diámetro superior, 40 cm de diámetro inferior y 106 cm de altura, con soportes y cadenas metálicas. (material) | 0.182 | 256862 | 46748.884 |
| mt50spc020 | Ud | Tolva, de polietileno, para ducto de descarga de escombros, de 49 cm de diámetro superior, 40 cm de diámetro inferior y 86,5 cm de altura, con soportes y cadenas metálicas. (material) | 0.061 | 345435 | 21071.535 |
| mt50spc030 | Ud | Accesorios y elementos de sujeción de ducto de descarga de escombros. (material) | 0.2 | 20460 | 4092.000 |
| mt50spa081a | Ud | Puntal metálico telescópico, de hasta 3 m de altura. (material) | 0.121 | 118422 | 14329.062 |
| mo120 | h | Peón Seguridad y Salud. (mano de obra) | 0.529 | 41172.67 | 21780.342 |
| % | % | Herramientas | 2 % | 108021.823 | 2160.436 |
|  |  | Costes directos |  |  | 110182.259 |

Residuos:
- colocación: mt50spc010; factor de residuo 1
- colocación: mt50spc020; factor de residuo 1
- colocación: mt50spa081a Puntal metálico telescópico, de hasta 3 m de altura; factor de residuo 1

## Recursos

**mt50spc010** Ud Tubo de descarga de escombros
Datos técnicos: Coste energético 1016.123 MJ; Emisión de CO2 34.653 kg; Código LER 17 02 03; Masa del elemento 9 kg; Volumen 0.015 m3
Residuos:
- embalaje: re170201 Madera. (componente de residuo); rendimiento 0.255 kg; Código LER 17 02 01; Masa del elemento 1 kg; Volumen 0.000909 m3

**mt50spc020** Ud Tolva, de polietileno
Datos técnicos: Coste energético 1016.123 MJ; Emisión de CO2 34.653 kg; Código LER 17 02 03; Masa del elemento 9 kg; Volumen 0.015 m3
Residuos:
- embalaje: re170201 Madera; rendimiento 0.255 kg

**mt50spa081a** Ud Puntal metálico telescópico, de hasta 3 m de altura
Datos técnicos: Coste energético 97.317 MJ; Emisión de CO2 5.049 kg; Código LER 17 04 05; Masa del elemento 9.9 kg; Volumen 0.004714 m3
