# Guirnalda luminosa

- Propiedad del archivo: CYPE Ingenieros S.A.
- Formato: FIEBDC-3/2016
- Programa: Generador de precios de la construcción. CYPE Ingenieros, S.A.
- Fecha: 10/04/2024
- Ámbito geográfico: Paraguay
- Divisa: PYG
- Costes indirectos: 3 %
- Gastos generales: 13 %
- Beneficio industrial: 6 %
- IVA: 10 %

## Y Seguridad y salud

### YS Señalización provisional de obras

#### YSB Balizamiento

**YSB085** m Guirnalda luminosa.
Suministro, montaje y desmontaje de guirnalda luminosa de balizamiento con cable de 25 m de longitud y 6 lámparas, amortizable en 10 usos, alimentada por batería de 12 V. Incluso mantenimiento en condiciones seguras durante todo el periodo de tiempo que se requiera.
Incluye: Montaje y comprobación. Desmontaje posterior. Transporte hasta el lugar de almacenaje o retirada a contenedor.
Criterio de medición de proyecto: Longitud medida según Estudio o Estudio Básico de Seguridad y Salud.
Criterio de medición de obra: Se medirá la longitud realmente montada según especificaciones de Estudio o Estudio Básico de Seguridad y Salud.

| Código | Ud | Descripción | Rendimiento | Precio | Importe |
|---|---|---|---|---|---|
| mt50bal085 | Ud | Guirnalda luminosa de balizamiento con cable de 25 m de longitud, 6 lámparas y batería de 12 V, como fuente de alimentación. (material) | 0.004 | 646583 | 2586.332 |
| mo119 | h | Oficial 1ª Seguridad y Salud. (mano de obra) | 0.133 | 66739.25 | 8876.320 |
| mo120 | h | Peón Seguridad y Salud. (mano de obra) | 0.133 | 41172.67 | 5475.965 |
| % | % | Herramientas | 2 % | 16938.617 | 338.772 |
|  |  | Costes directos |  |  | 17277.389 |
