# Losa de viguetas de madera y entrevigado con tejuelones cerámicos

- Propiedad del archivo: CYPE INGENIEROS, S.A.
- Formato: FIEBDC-3/2002
- Ámbito geográfico: Paraguay
- Divisa: PYG
- Costes indirectos: 3.00 %
- Gastos generales: 13.00 %
- Beneficio industrial: 6.00 %
- IVA: 10.00 %

## E Estructuras

### EM Madera

#### EMF Losas

**EMF060** m² Losa de viguetas de madera y entrevigado con tejuelones cerámicos.
Losa tradicional con un intereje de 50 cm, compuesto por viguetas de madera aserrada de pino, de 70x70 mm de sección, con acabado cepillado; entrevigado con tejuelones cerámicos huecos machihembrados, para revestir, 50x20x3 cm, con las testas rectas; y armadura secundaria de distribución ensamblada "in situ" ø 6 c/10 - ø 6 c/10 de acero AP 500, con varillas conformadas longitudinales de 6 mm de diámetro cada 10 cm y varillas conformadas transversales de 6 mm de diámetro cada 10 cm, en capa de compresión de 4 cm de espesor de hormigón liviano HL-25/B/10/XC2, densidad entre 1200 y 1500 kg/m³, (cantidad mínima de cemento 275 kg/m³), elaborado en planta; apuntalamiento y desapuntalamiento de las viguetas. Incluso alambre de atar, separadores, elementos de atado de viguetas y zunchos perimetrales de planta y huecos.
Incluye: Preparación del perímetro de apoyo de las viguetas. Replanteo y colocación en seco de las viguetas. Apuntalamiento. Empalme de viguetas en apoyos y anclajes. Disposición de rastreles adosados a las viguetas constituyendo las aristas de apoyo del entrevigado. Formación del entrevigado. Colocación de la armadura secundaria de distribución. Vaciado y compactación del hormigón. Regleado y nivelación de la capa de compresión. Curado del hormigón. Desapuntalamiento.
Criterio de medición de proyecto: Superficie medida en verdadera magnitud desde las caras exteriores de los zunchos del perímetro, según documentación gráfica de Proyecto, deduciendo los huecos de superficie mayor de 6 m².
Criterio de medición de obra: Se medirá, en verdadera magnitud, desde las caras exteriores de los zunchos del perímetro, la superficie realmente ejecutada según especificaciones de Proyecto, deduciendo los huecos de superficie mayor de 6 m². Se consideran incluidos todos los elementos integrantes de la losa señalados en los planos y detalles del Proyecto.

| Código | Ud | Descripción | Rendimiento | Precio | Importe |
|---|---|---|---|---|---|
| mt50spa052b | m | Tablón de madera de pino, de 20x7,2 cm. (material) | 0.040 | 39094.00 | 1563.76 |
| mt50spa101 | kg | Clavos de acero. (material) | 0.045 | 11577.00 | 520.97 |
| mt50spa081a | Ud | Puntal metálico telescópico, de hasta 3 m de altura. (material) | 0.013 | 119064.00 | 1547.83 |
| mt07mee101dd | m³ | Madera aserrada de pino para viguetas, de hasta 5 m de longitud, de 70x70 mm de sección, con acabado cepillado. (material) | 0.010 | 3395421.00 | 33954.21 |
| mt04lvg020a | Ud | Tejuelón cerámico hueco machihembrado, para revestir, 50x20x3 cm, con las testas rectas. (material) | 10.000 | 3858.00 | 38580.00 |
| mt07aco020m | Ud | Separador homologado para armadura secundaria de distribución. (material) | 2.000 | 543.00 | 1086.00 |
| mt07ame141aaa1 | m² | Armadura secundaria de distribución ensamblada "in situ" ø 6 c/10 - ø 6 c/10 de acero AP 500, según NP 4007 99, con varillas conformadas longitudinales de 6 mm de diámetro cada 10 cm y varillas conformadas transversales de 6 mm de diámetro cada 10 cm. (material) | 1.100 | 27747.00 | 30521.70 |
| mt08var050 | kg | Alambre galvanizado para atar, de 1,30 mm de diámetro. (material) | 0.018 | 9276.00 | 166.97 |
| mt10hes050psa | m³ | Hormigón liviano HLA-25/B/10/XC2, de entre 1200 y 1500 kg/m³ de densidad, cantidad mínima de cemento 275 kg/m³, elaborado en planta. (material) | 0.042 | 1084890.00 | 45565.38 |
| op00cla010 |  | Clavadora neumática. | 1.000 | 0.00 | 0.00 |
| op00cep010 |  | Garlopa. | 1.000 | 0.00 | 0.00 |
| au00auh040 |  | Vibrador de hormigón, eléctrico. | 1.000 | 0.00 | 0.00 |
| au00auh010 |  | Cubilote. | 1.000 | 0.00 | 0.00 |
| mo048 | h | Oficial montador de estructura de madera. (mano de obra) | 0.677 | 71400.78 | 48338.33 |
| mo095 | h | Medio oficial montador de estructura de madera. (mano de obra) | 0.677 | 45747.07 | 30970.77 |
| mo044 | h | Oficial encofrador. (mano de obra) | 0.142 | 71400.78 | 10138.91 |
| mo091 | h | Medio oficial encofrador. (mano de obra) | 0.142 | 45747.07 | 6496.08 |
| mo043 | h | Oficial armador de hormigón. (mano de obra) | 0.035 | 71400.78 | 2499.03 |
| mo090 | h | Medio oficial armador de hormigón. (mano de obra) | 0.035 | 45747.07 | 1601.15 |
| mo045 | h | Oficial hormigonero. (mano de obra) | 0.039 | 71400.78 | 2784.63 |
| mo092 | h | Medio oficial hormigonero. (mano de obra) | 0.168 | 45747.07 | 7685.51 |
| mo113 | h | Ayudante de construcción. (mano de obra) | 0.212 | 42327.30 | 8973.39 |
| % | % | Herramientas | 2 % | 272994.62 | 5459.89 |
|  |  | Costes directos |  |  | 278454.51 |
