# Impermeabilización líquida de remate superior de antepecho y fachada

- Propiedad del archivo: CYPE Ingenieros S.A.
- Formato: FIEBDC-3/2016
- Programa: Generador de precios de la construcción. CYPE Ingenieros, S.A.
- Fecha: 08/11/2024
- Ámbito geográfico: Paraguay
- Divisa: PYG
- Costes indirectos: 3 %
- Gastos generales: 13 %
- Beneficio industrial: 6 %
- IVA: 10 %

## N Aislamientos e impermeabilizaciones

### NL Impermeabilizaciones líquidas

#### NLF Fachadas

**NLF010** m² Impermeabilización líquida de remate superior de antepecho y fachada.
Impermeabilización líquida de remate superior de antepecho y fachada, con tres manos de revestimiento elástico impermeabilizante Weberdry Easy Roof "WEBER", color gris, compuesto de polímeros sintéticos en dispersión, cargas y pigmentos minerales y fibras, 2,25 kg/m².
Criterio de valoración económica: El precio no incluye el elemento de protección.
Incluye: Limpieza y preparación de la superficie. Aplicación del impermeabilizante.
Criterio de medición de proyecto: Superficie medida según documentación gráfica de Proyecto.
Criterio de medición de obra: Se medirá la superficie realmente ejecutada según especificaciones de Proyecto.

| Código | Ud | Descripción | Rendimiento | Precio | Importe |
|---|---|---|---|---|---|
| mt28mic030k | kg | Revestimiento elástico impermeabilizante Weberdry Easy Roof "WEBER", color gris, compuesto de polímeros sintéticos en dispersión, cargas y pigmentos minerales y fibras. (material) | 2.25 | 47276 | 106371.000 |
| mo032 | h | Oficial instalador de materiales impermeabilizantes. (mano de obra) | 0.128 | 68610.61 | 8782.158 |
| mo070 | h | Medio oficial instalador de materiales impermeabilizantes. (mano de obra) | 0.128 | 43989.11 | 5630.606 |
| % | % | Herramientas | 2 % | 120783.764 | 2415.675 |
|  |  | Costes directos |  |  | 123199.439 |

Residuos:
- colocación: mt28mic030k; factor de residuo 0.035

## Recursos

**mt28mic030k** kg Revestimiento elástico impermeabilizante Weberdry Easy Roof "WEBER"
Datos técnicos: Coste energético 15.053 MJ; Emisión de CO2 0.575 kg; Código LER 17 09 04; Masa del elemento 1 kg; Volumen 0.000667 m3
Residuos:
- embalaje: re170203 Plástico. (componente de residuo); rendimiento 0.003 kg; Código LER 17 02 03; Masa del elemento 1 kg; Volumen 0.001667 m3
