# Perfil para junta estructural

- Propiedad del archivo: CYPE INGENIEROS, S.A.
- Formato: FIEBDC-3/2002
- Ámbito geográfico: Paraguay
- Divisa: PYG
- Costes indirectos: 3.00 %
- Gastos generales: 13.00 %
- Beneficio industrial: 6.00 %
- IVA: 10.00 %

## R Revestimientos y trasdosados

### RS Pisos

#### RSG Cerámicos

**RSG032** m Perfil para junta estructural.
Perfil para juntas estructurales, de aluminio, Schlüter-DILEX-ABT 80 "SCHLÜTER-SYSTEMS", de 8 mm de altura, con perforaciones trapezoidales para su fijación.
Incluye: Replanteo de las piezas según su longitud. Corte de las piezas. Fijación de las piezas.
Criterio de medición de proyecto: Longitud medida según documentación gráfica de Proyecto.
Criterio de medición de obra: Se medirá la longitud realmente ejecutada según especificaciones de Proyecto.

| Código | Ud | Descripción | Rendimiento | Precio | Importe |
|---|---|---|---|---|---|
| mt18jrs370aa | m | Perfil para juntas estructurales, de aluminio, Schlüter-DILEX-ABT 80 "SCHLÜTER-SYSTEMS", de 8 mm de altura, con perforaciones trapezoidales para su fijación, suministrado en barras de 2,5 m de longitud. (material) | 1.050 | 430604.00 | 452134.20 |
| op00amo010 |  | Amoladora o radial. | 1.000 | 0.00 | 0.00 |
| mo023 | h | Oficial pisero. (mano de obra) | 0.172 | 68610.61 | 11801.02 |
| % | % | Herramientas | 2 % | 463935.22 | 9278.70 |
|  |  | Costes directos |  |  | 473213.92 |
