# Remate de peldaño con revestimiento cerámico o de piedra natural, mediante perfil preformado con banda antideslizante de caucho sintético

- Propiedad del archivo: CYPE Ingenieros S.A.
- Formato: FIEBDC-3/2016
- Programa: Generador de precios de la construcción. CYPE Ingenieros, S.A.
- Fecha: 05/11/2025
- Ámbito geográfico: Paraguay
- Divisa: PYG
- Costes indirectos: 3 %
- Gastos generales: 13 %
- Beneficio industrial: 6 %
- IVA: 10 %

## R Revestimientos y trasdosados

### RE Peldaños

#### REA Remates

**REA033** m Remate de peldaño con revestimiento cerámico o de piedra natural, mediante perfil preformado con banda antideslizante de caucho sintético.
Remate de peldaño con revestimiento cerámico o de piedra natural, mediante perfil de aluminio anodizado, Schlüter-TREP-V 42 FG 90/300 "SCHLÜTER-SYSTEMS", de 9 mm de altura, con banda antideslizante intercambiable de caucho sintético, de 42 mm de ancho, color gris, de adherencia R-10, según DIN-EN 16165, y perforaciones trapezoidales para su fijación, fijado con adhesivo.
Incluye: Limpieza y preparación de la superficie soporte. Replanteo. Corte, colocación y fijación del perfil. Resolución de encuentros.
Criterio de medición de proyecto: Longitud medida según documentación gráfica de Proyecto.
Criterio de medición de obra: Se medirá la longitud realmente ejecutada según especificaciones de Proyecto.

| Código | Ud | Descripción | Rendimiento | Precio | Importe |
|---|---|---|---|---|---|
| mt18jrs200aa1 | m | Perfil de aluminio anodizado, Schlüter-TREP-V 42 FG 90/300 "SCHLÜTER-SYSTEMS", de 9 mm de altura, con banda antideslizante intercambiable de caucho sintético, de 42 mm de ancho, color gris, de adherencia R-10, según DIN-EN 16165, y perforaciones trapezoidales para su fijación, suministrado en barras de 3 m de longitud, para remate de peldaño con revestimiento cerámico o de piedra natural. (material) | 1.05 | 295059 | 309811.950 |
| mo023 | h | Oficial pisero. (mano de obra) | 0.057 | 71617.94 | 4082.223 |
| % | % | Herramientas | 2 % | 313894.173 | 6277.883 |
|  |  | Costes directos |  |  | 320172.056 |

Residuos:
- colocación: mt18jrs200aa1; factor de residuo 0.024

## Recursos

**mt18jrs200aa1** m Perfil de aluminio anodizado
Datos técnicos: Coste energético 32.432 MJ; Emisión de CO2 2.391 kg; Código LER 17 04 02; Masa del elemento 0.28 kg; Volumen 0.000187 m3
Residuos:
- embalaje: re170203 Plástico. (componente de residuo); rendimiento 0.008 kg; Código LER 17 02 03; Masa del elemento 1 kg; Volumen 0.001667 m3
