# Perfil para junta perimetral

- Propiedad del archivo: CYPE Ingenieros S.A.
- Formato: FIEBDC-3/2016
- Programa: Generador de precios de la construcción. CYPE Ingenieros, S.A.
- Fecha: 08/11/2024
- Ámbito geográfico: Paraguay
- Divisa: PYG
- Costes indirectos: 3 %
- Gastos generales: 13 %
- Beneficio industrial: 6 %
- IVA: 10 %

## R Revestimientos y trasdosados

### RS Pisos

#### RSG Cerámicos

**RSG031** m Perfil para junta perimetral.
Perfil flexible para juntas perimetrales, de PVC, Schlüter-DILEX-AS 20 BW "SCHLÜTER-SYSTEMS", color blanco RAL 9010 acabado brillante, con perforaciones trapezoidales para su fijación.
Incluye: Replanteo de las piezas según su longitud. Corte de las piezas. Fijación de las piezas.
Criterio de medición de proyecto: Longitud medida según documentación gráfica de Proyecto.
Criterio de medición de obra: Se medirá la longitud realmente ejecutada según especificaciones de Proyecto.

| Código | Ud | Descripción | Rendimiento | Precio | Importe |
|---|---|---|---|---|---|
| mt18jrs490a | m | Perfil flexible para juntas perimetrales, de PVC, Schlüter-DILEX-AS 20 BW "SCHLÜTER-SYSTEMS", color blanco RAL 9010 acabado brillante, con perforaciones trapezoidales para su fijación, suministrado en barras de 2,5 m de longitud. (material) | 1.05 | 104145 | 109352.250 |
| mo023 | h | Oficial pisero. (mano de obra) | 0.172 | 68610.61 | 11801.025 |
| % | % | Herramientas | 2 % | 121153.275 | 2423.066 |
|  |  | Costes directos |  |  | 123576.341 |

Residuos:
- colocación: mt18jrs490a; factor de residuo 0.0747471

## Recursos

**mt18jrs490a** m Perfil flexible para juntas perimetrales
Datos técnicos: Coste energético 13.550 MJ; Emisión de CO2 0.061 kg; Código LER 17 02 03; Masa del elemento 0.087 kg; Volumen 0.000145 m3
Residuos:
- embalaje: re150101 Envases de papel y cartón. (componente de residuo); rendimiento 0.018 kg; Código LER 15 01 01; Masa del elemento 1 kg; Volumen 0.001333 m3
- embalaje: re170201 Madera. (componente de residuo); rendimiento 0.052 kg; Código LER 17 02 01; Masa del elemento 1 kg; Volumen 0.000909 m3
- embalaje: re170203 Plástico. (componente de residuo); rendimiento 0.003 kg; Código LER 17 02 03; Masa del elemento 1 kg; Volumen 0.001667 m3
