# Remate de peldaño con revestimiento cerámico o de piedra natural, mediante perfil preformado con banda antideslizante de PVC

- Propiedad del archivo: CYPE Ingenieros S.A.
- Formato: FIEBDC-3/2016
- Programa: Generador de precios de la construcción. CYPE Ingenieros, S.A.
- Fecha: 05/11/2025
- Ámbito geográfico: Paraguay
- Divisa: PYG
- Costes indirectos: 3 %
- Gastos generales: 13 %
- Beneficio industrial: 6 %
- IVA: 10 %

## R Revestimientos y trasdosados

### RE Peldaños

#### REA Remates

**REA031** m Remate de peldaño con revestimiento cerámico o de piedra natural, mediante perfil preformado con banda antideslizante de PVC.
Remate de peldaño con revestimiento cerámico o de piedra natural, mediante perfil de acero inoxidable AISI 304, acabado cepillado, Schlüter-TREP-GLS EB 90 GS "SCHLÜTER-SYSTEMS", de 9 mm de altura y 30 mm de ancho, con banda antideslizante de PVC, color negro grafito RAL 9011, de adherencia R-10, según DIN 51130, y perforaciones trapezoidales para su fijación, fijado con adhesivo.
Incluye: Limpieza y preparación de la superficie soporte. Replanteo. Corte, colocación y fijación del perfil. Resolución de encuentros.
Criterio de medición de proyecto: Longitud medida según documentación gráfica de Proyecto.
Criterio de medición de obra: Se medirá la longitud realmente ejecutada según especificaciones de Proyecto.

| Código | Ud | Descripción | Rendimiento | Precio | Importe |
|---|---|---|---|---|---|
| mt18jrs230qae2 | m | Perfil de acero inoxidable AISI 304, acabado cepillado, Schlüter-TREP-GLS EB 90 GS "SCHLÜTER-SYSTEMS", de 9 mm de altura y 30 mm de ancho, con banda antideslizante de PVC, color negro grafito RAL 9011, de adherencia R-10, según DIN 51130, y perforaciones trapezoidales para su fijación, suministrado en barras de 2,5 m de longitud, para remate de peldaño con revestimiento cerámico o de piedra natural. (material) | 1.05 | 465144 | 488401.200 |
| mo023 | h | Oficial pisero. (mano de obra) | 0.066 | 71617.94 | 4726.784 |
| % | % | Herramientas | 2 % | 493127.984 | 9862.560 |
|  |  | Costes directos |  |  | 502990.544 |

Residuos:
- colocación: mt18jrs230qae2; factor de residuo 0.0045

## Recursos

**mt18jrs230qae2** m Perfil de acero inoxidable AISI 304
Datos técnicos: Coste energético 24.594 MJ; Emisión de CO2 3.538 kg; Código LER 17 04 05; Masa del elemento 0.5 kg; Volumen 0.000238 m3
Residuos:
- embalaje: re170203 Plástico. (componente de residuo); rendimiento 0.008 kg; Código LER 17 02 03; Masa del elemento 1 kg; Volumen 0.001667 m3
