# Pilote barrenado sin entubación

- Propiedad del archivo: CYPE INGENIEROS, S.A.
- Formato: FIEBDC-3/2002
- Ámbito geográfico: Paraguay
- Divisa: PYG
- Costes indirectos: 3.00 %
- Gastos generales: 13.00 %
- Beneficio industrial: 6.00 %
- IVA: 10.00 %

## C Fundaciones

### CP Profundas

#### CPI Pilotes "in situ"

**CPI070** m Pilote barrenado sin entubación.
Pilote de fundación de hormigón armado de 35 cm de diámetro, para grupo de pilotes, de hasta 15 m de profundidad. Ejecutado por barrenado de tierras, en terreno de menos de 25 kg/cm² de resistencia, mediante sistema mecánico, sin entibación y posterior vaciado continuo del pilote. Realizado con hormigón fck 250, HA-25/F/9,5/IIa elaborado en planta, y vaciado desde camión a través de tubo Tremie, y acero AP 500, con una cuantía aproximada de 5,6 kg/m. Incluso alambre de atar y separadores.
Criterio de valoración económica: El precio incluye el transporte, la instalación, el montaje y el desmontaje del equipo mecánico, el corte, doblado y armado del acero en el obrador y el montaje en el lugar definitivo de su colocación en obra.
Incluye: Replanteo y trazado de los ejes de los grupos de pilotes. Barrenado de tierras. Colocación de la armadura. Puesta en obra del hormigón. Limpieza y retirada de sobrantes.
Criterio de medición de proyecto: Longitud medida según documentación gráfica de Proyecto, incrementada en un metro por la formación del bulbo.
Criterio de medición de obra: Se medirá la longitud, tomada en el terreno antes de hormigonar, del pilote realmente ejecutado según especificaciones de Proyecto, desde la punta hasta la cara inferior del cabezal, sin incluir el exceso de hormigón consumido sobre el volumen teórico correspondiente al diámetro nominal del pilote.

| Código | Ud | Descripción | Rendimiento | Precio | Importe |
|---|---|---|---|---|---|
| mt07aco020k | Ud | Separador homologado para pilotes. (material) | 3.000 | 621.00 | 1863.00 |
| mt07aco130b | kg | Acero en varillas corrugadas AP 500, según NP 4007 99, de varios diámetros. (material) | 5.880 | 6249.00 | 36744.12 |
| mt08var050 | kg | Alambre galvanizado para atar, de 1,30 mm de diámetro. (material) | 0.039 | 9276.00 | 361.76 |
| mt10haf130igpa | m³ | Hormigón fck 250, tipo HA-25/F/9,5/IIa según EHE-08, elaborado en planta. (material) | 0.110 | 855249.00 | 94077.39 |
| mq03pii107a | h | Equipo completo para perforación de pilote barrenado sin entubación. (maquinaria) | 0.125 | 1455352.00 | 181919.00 |
| au00auh020 |  | Canaleta para vaciado del hormigón. | 1.000 | 0.00 | 0.00 |
| au00auh050 |  | Tubo Tremie. | 1.000 | 0.00 | 0.00 |
| mo043 | h | Oficial armador de hormigón. (mano de obra) | 0.045 | 74532.15 | 3353.95 |
| mo090 | h | Medio oficial armador de hormigón. (mano de obra) | 0.064 | 47756.10 | 3056.39 |
| mo045 | h | Oficial hormigonero. (mano de obra) | 0.130 | 74532.15 | 9689.18 |
| mo092 | h | Medio oficial hormigonero. (mano de obra) | 0.175 | 47756.10 | 8357.32 |
| % | % | Herramientas | 2 % | 339422.11 | 6788.44 |
|  |  | Costes directos |  |  | 346210.55 |
