# Escalera de emergencia

- Propiedad del archivo: CYPE INGENIEROS, S.A.
- Formato: FIEBDC-3/2002
- Ámbito geográfico: Paraguay
- Divisa: PYG
- Costes indirectos: 3.00 %
- Gastos generales: 13.00 %
- Beneficio industrial: 6.00 %
- IVA: 10.00 %

## I Instalaciones

### IO Contra incendios

#### IOE Escaleras de emergencia

**IOE010** Ud Escalera de emergencia.
Escalera metálica de emergencia situada en el exterior del edificio, compuesta de limones y descansos, para 7 plantas, de altura máxima de planta 3 m, recta y con 2 tramos rectos, con una ancho útil de 0,8 m para una sobrecarga de uso de 400 kg/m², Euroclase A1 de reacción al fuego, elaborada en taller y montada en obra mediante uniones soldadas. Compuesta de: CIMENTACIÓN de hormigón armado, realizada con hormigón fck 250, HA-25/B/19/IIa elaborado en planta, y acero AP 500, con una cuantía aproximada de 50 kg/m³, hormigonada sobre base de hormigón de sello, en el fondo de la excavación previamente realizada. ESTRUCTURA metálica de perfiles de acero S 275 JR laminado en caliente, formada por dos soportes intermedios con perfiles HEB, viga zanca con perfiles IPE y viga ménsula para soporte de la viga de descanso con perfiles HEB. PELDAÑEADO Y MESETA de chapa lagrimada de acero galvanizado, de 3 mm de espesor y BARANDA de 1,10 m de altura, de tubo de acero laminado en frío, de 40x20x1,5 mm y 20x20x1,5 mm, colocada en todo su perímetro y en el hueco de la escalera. Incluso placas de anclaje a la fundación y a la estructura del edificio, piezas especiales y despuntes.
Criterio de valoración económica: El precio incluye el corte, doblado y armado del acero en el lugar definitivo de su colocación en obra, pero no incluye la excavación de la fundación ni el encofrado.
Incluye: Formación de la capa de hormigón de sello. Colocación de la armadura con separadores homologados. Vaciado y compactación del hormigón. Coronación y enrase de la fundación con las placas de anclaje. Curado del hormigón. Replanteo y marcado de los ejes de los pilares metálicos. Corte y ajuste de las piezas. Izado y presentación de las vigas. Aplomado. Resolución de las uniones a la base de fundación. Reglaje de la pieza y ajuste definitivo de las uniones. Comprobación final del aplomado. Uniones al edificio. Ejecución de encuentros especiales y remates. Aplicación de dos manos de imprimación anticorrosiva.
Criterio de medición de proyecto: Número de unidades previstas, según documentación gráfica de Proyecto.
Criterio de medición de obra: Se medirá el número de unidades realmente ejecutadas según especificaciones de Proyecto.

| Código | Ud | Descripción | Rendimiento | Precio | Importe |
|---|---|---|---|---|---|
| mt10hmf130ned | m³ | Hormigón masivo fck 100, tipo HM-10/B/19/I, elaborado en planta. (material) | 1.050 | 604040.00 | 634242.00 |
| mt10haf130igqg | m³ | Hormigón fck 250, tipo HA-25/B/19/IIa según EHE-08, elaborado en planta. (material) | 6.710 | 874041.00 | 5864815.11 |
| mt07aco020a | Ud | Separador homologado para fundaciones. (material) | 48.800 | 931.00 | 45432.80 |
| mt07aco130b | kg | Acero en varillas corrugadas AP 500, según NP 4007 99, de varios diámetros. (material) | 50.000 | 6249.00 | 312450.00 |
| mt41esc010a | Ud | Módulo de escalera metálica de emergencia, recta y con 2 tramos rectos por planta de 3 m de altura máxima, con una ancho útil de 0,8 m, para una sobrecarga de uso de 400 kg/m², Euroclase A1 de reacción al fuego, compuesto por: una estructura metálica de perfiles de acero S 275 JR laminado en caliente, formada por dos soportes intermedios con perfiles HEB, viga zanca con perfiles IPE y viga ménsula para soporte de la viga de descanso con perfiles HEB; escalonado y descanso de chapa lagrimada de acero galvanizado, de 3 mm de espesor; y por una baranda, de 1,10 m de altura, de tubo de acero laminado en frío, de 40x20x1,5 mm y 20x20x1,5 mm, colocada en todo su perímetro y en el hueco de la escalera; con preparación de superficies en grado SA21/2 según ISO 8501-1 y aplicación posterior de dos manos de imprimación con un espesor mínimo de película seca de 30 micras por mano; elaborado en taller. (material) | 7.000 | 50763928.00 | 355347496.00 |
| mt07ala010deb | kg | Acero laminado S275JR, en perfiles laminados en caliente, piezas simples, para aplicaciones estructurales, acabado con imprimación antioxidante. Trabajado y montado en taller, para colocar con uniones soldadas en obra. (material) | 70.000 | 9537.00 | 667590.00 |
| mq07gte010a | h | Grúa autopropulsada de brazo telescópico con una capacidad de elevación de 12 t y 20 m de altura máxima de trabajo. (maquinaria) | 9.800 | 313215.00 | 3069507.00 |
| mq08sol020 | h | Equipo y elementos auxiliares para soldadura eléctrica. (maquinaria) | 20.000 | 19542.00 | 390840.00 |
| au00auh020 |  | Canaleta para vaciado del hormigón. | 1.000 | 0.00 | 0.00 |
| au00auh040 |  | Vibrador de hormigón, eléctrico. | 1.000 | 0.00 | 0.00 |
| mo043 | h | Oficial armador de hormigón. (mano de obra) | 0.183 | 74532.15 | 13639.38 |
| mo090 | h | Medio oficial armador de hormigón. (mano de obra) | 0.275 | 47756.10 | 13132.93 |
| mo045 | h | Oficial hormigonero. (mano de obra) | 0.349 | 74532.15 | 26011.72 |
| mo092 | h | Medio oficial hormigonero. (mano de obra) | 2.094 | 47756.10 | 100001.27 |
| mo047 | h | Oficial montador de estructura metálica. (mano de obra) | 28.036 | 74532.15 | 2089583.36 |
| mo094 | h | Medio oficial montador de estructura metálica. (mano de obra) | 28.036 | 47756.10 | 1338890.02 |
| % | % | Herramientas | 2 % | 369913631.59 | 7398272.63 |
|  |  | Costes directos |  |  | 377311904.22 |
