# Estructura metálica con losa unidireccional

- Propiedad del archivo: CYPE INGENIEROS, S.A.
- Formato: FIEBDC-3/2002
- Ámbito geográfico: Paraguay
- Divisa: PYG
- Costes indirectos: 3.00 %
- Gastos generales: 13.00 %
- Beneficio industrial: 6.00 %
- IVA: 10.00 %

## E Estructuras

### EA Acero

#### EAM Montajes industrializados

**EAM030** m² Estructura metálica con losa unidireccional.
Estructura metálica realizada con pórticos de acero A 36, en perfiles laminados en caliente, acabado con imprimación antioxidante, con uniones soldadas en obra, compuesta de los siguientes elementos: LOSA: 25 = 20+5 cm de canto; viguetas metálicas simples; bovedilla cerámica, 60x25x20 cm; capa de compresión de hormigón armado de 5 cm de espesor, realizada con hormigón fck 250, HA-25/B/19/IIa elaborado en planta, y vaciado con bomba, volumen de hormigón 0,08 m³/m², acero AP 500 en zona de refuerzo de negativos, cuantía 1,8 kg/m³ y armadura secundaria de distribución ensamblada "in situ" ø 6 c/10 - ø 6 c/10 de acero AP 500, con varillas conformadas longitudinales de 6 mm de diámetro cada 10 cm y varillas conformadas transversales de 6 mm de diámetro cada 10 cm, como armadura de reparto; montaje y desmontaje del sistema de encofrado; VIGAS: metálicas simples, de las series IPN, IPE, HEA, HEB o HEM, con una cuantía aproximada de 25 kg/m²; PILARES: metálicos simples, de las series IPN, IPE, HEA, HEB o HEM, con una cuantía aproximada de 3,8 kg/m².
Criterio de valoración económica: El precio incluye el corte, doblado y armado del acero en el obrador, el montaje en el lugar definitivo de su colocación en obra, las soldaduras, los cortes, los despuntes, las piezas especiales, las placas de arranque y de transición de pilar inferior a superior, los casquillos y los elementos auxiliares de montaje, pero no incluye las placas de anclaje de los pilares a la fundación.
Incluye: PILARES: Limpieza y preparación del plano de apoyo. Replanteo y marcado de los ejes. Colocación y fijación provisional del pilar. Aplomado y nivelación. Ejecución de las uniones. LOSA Y VIGAS: Replanteo del sistema de encofrado. Montaje del sistema de encofrado. Limpieza y preparación del plano de apoyo de las vigas. Replanteo y marcado de los ejes de las vigas. Colocación y fijación provisional de las vigas. Presentación de las viguetas. Ejecución de las uniones. Comprobación final del aplomado y de los niveles. Colocación de bovedillas. Colocación de las armaduras con separadores homologados. Vaciado y compactación del hormigón. Regleado y nivelación de la capa de compresión. Curado del hormigón. Desmontaje del sistema de encofrado. Reparación de defectos superficiales del hormigón.
Criterio de medición de proyecto: Superficie medida en verdadera magnitud desde las caras exteriores de los zunchos del perímetro, según documentación gráfica de Proyecto, deduciendo los huecos de superficie mayor de 6 m².
Criterio de medición de obra: Se medirá, en verdadera magnitud, desde las caras exteriores de los zunchos del perímetro, la superficie realmente ejecutada según especificaciones de Proyecto, deduciendo los huecos de superficie mayor de 6 m².

| Código | Ud | Descripción | Rendimiento | Precio | Importe |
|---|---|---|---|---|---|
| mt08evm010 | m² | Sistema de encofrado parcial de madera, recuperable, para ejecución de macizados de apoyos en losas de viguetas metálicas y bovedillas, debidamente apuntalado, amortizable en 50 usos, hasta 4,5 m de altura. (material) | 0.100 | 154606.00 | 15460.60 |
| mt07bce010e | Ud | Bovedilla cerámica, 60x25x20 cm. Incluso piezas especiales. (material) | 6.000 | 9934.00 | 59604.00 |
| mt07ala000ab | kg | Acero laminado A 36, en perfiles laminados en caliente, según ASTM A 36, piezas simples, para aplicaciones estructurales, acabado con imprimación antioxidante. Trabajado y montado en taller, para colocar con uniones soldadas en obra. (material) | 41.800 | 9562.00 | 399691.60 |
| mt07aco130b | kg | Acero en varillas corrugadas AP 500, según NP 4007 99, de varios diámetros. (material) | 1.800 | 6249.00 | 11248.20 |
| mt08var050 | kg | Alambre galvanizado para atar, de 1,30 mm de diámetro. (material) | 0.022 | 9276.00 | 204.07 |
| mt07ame141aaa1 | m² | Armadura secundaria de distribución ensamblada "in situ" ø 6 c/10 - ø 6 c/10 de acero AP 500, según NP 4007 99, con varillas conformadas longitudinales de 6 mm de diámetro cada 10 cm y varillas conformadas transversales de 6 mm de diámetro cada 10 cm. (material) | 1.100 | 27747.00 | 30521.70 |
| mt10haf130bgqg | m³ | Hormigón fck 250, bombeable, tipo HA-25/B/19/IIa según EHE-08, elaborado en planta. (material) | 0.080 | 874041.00 | 69923.28 |
| mq06bhe010 | h | Camión bomba estacionado en obra, para bombeo de hormigón. (maquinaria) | 0.004 | 1086663.00 | 4346.65 |
| mq08sol010 | h | Equipo de oxicorte, con acetileno como combustible y oxígeno como comburente. (maquinaria) | 0.012 | 47110.00 | 565.32 |
| mq08sol020 | h | Equipo y elementos auxiliares para soldadura eléctrica. (maquinaria) | 0.859 | 19542.00 | 16786.58 |
| mq07gte010a | h | Grúa autopropulsada de brazo telescópico con una capacidad de elevación de 12 t y 20 m de altura máxima de trabajo. (maquinaria) | 0.012 | 313215.00 | 3758.58 |
| op00lla010 |  | Llave de impacto. | 1.000 | 0.00 | 0.00 |
| op00cor020 |  | Cortadora manual de metal, de disco. | 1.000 | 0.00 | 0.00 |
| au00auh040 |  | Vibrador de hormigón, eléctrico. | 1.000 | 0.00 | 0.00 |
| au00auh060 |  | Plataforma para soldadura en altura. | 1.000 | 0.00 | 0.00 |
| mo047 | h | Oficial montador de estructura metálica. (mano de obra) | 1.045 | 74532.15 | 77886.10 |
| mo094 | h | Medio oficial montador de estructura metálica. (mano de obra) | 0.616 | 47756.10 | 29417.76 |
| mo044 | h | Oficial encofrador. (mano de obra) | 0.082 | 74532.15 | 6111.64 |
| mo091 | h | Medio oficial encofrador. (mano de obra) | 0.082 | 47756.10 | 3916.00 |
| mo043 | h | Oficial armador de hormigón. (mano de obra) | 0.065 | 74532.15 | 4844.59 |
| mo090 | h | Medio oficial armador de hormigón. (mano de obra) | 0.068 | 47756.10 | 3247.41 |
| mo045 | h | Oficial hormigonero. (mano de obra) | 0.008 | 74532.15 | 596.26 |
| mo092 | h | Medio oficial hormigonero. (mano de obra) | 0.034 | 47756.10 | 1623.71 |
| % | % | Herramientas | 2 % | 739754.05 | 14795.08 |
|  |  | Costes directos |  |  | 754549.13 |
