# Pilote-pantalla (barrette) de hormigón armado, sin lodos

- Propiedad del archivo: CYPE Ingenieros S.A.
- Formato: FIEBDC-3/2016
- Programa: Generador de precios de la construcción. CYPE Ingenieros, S.A.
- Fecha: 05/11/2025
- Ámbito geográfico: Paraguay
- Divisa: PYG
- Costes indirectos: 3 %
- Gastos generales: 13 %
- Beneficio industrial: 6 %
- IVA: 10 %

## C Fundaciones

### CP Profundas

#### CPZ Pilotes-pantalla (barrettes)

**CPZ010** m² Pilote-pantalla (barrette) de hormigón armado, sin lodos.
Pilote-pantalla (barrette) de hormigón armado, de 30 cm de espesor, con una ancho de 80 a 300 cm y hasta 11 m de profundidad, o hasta encontrar roca o capas duras de terreno, en terreno cohesivo estable sin rechazo en el SPT, sin uso de lodos tixotrópicos; realizado con hormigón fck 250, HA-25/F/9,5/IIa elaborado en planta, y vaciado desde camión, con vaciado continuo a través de tubo Tremie, y acero AP 500, con una cuantía aproximada de 30 kg/m². Incluso alambre de atar y separadores.
Criterio de valoración económica: El precio incluye el corte, doblado y armado del acero en el obrador y el montaje en el lugar definitivo de su colocación en obra.
Incluye: Excavación y extracción de tierras. Colocación de la armadura. Colocación del tubo Tremie. Vaciado y compactación del hormigón.
Criterio de medición de proyecto: Superficie medida según documentación gráfica de Proyecto.
Criterio de medición de obra: Se medirá la superficie realmente ejecutada según especificaciones de Proyecto.

| Código | Ud | Descripción | Rendimiento | Precio | Importe |
|---|---|---|---|---|---|
| mt07aco020j | Ud | Separador homologado para pantallas de hormigón. (material) | 2 | 621 | 1242.000 |
| mt07aco130b | kg | Acero en varillas corrugadas AP 500, según NP 4007 99, de varios diámetros. (material) | 31.5 | 6249 | 196843.500 |
| mt08var050 | kg | Alambre galvanizado para atar, de 1,30 mm de diámetro. (material) | 0.33 | 9276 | 3061.080 |
| mt10haf130igpa | m³ | Hormigón fck 250, tipo HA-25/F/9,5/IIa según EHE-08, elaborado en planta. (material) | 0.385 | 855249 | 329270.865 |
| mq03pae060gm | h | Equipo y equipo y maquinaria para excavación de pantalla de hormigón de 30 cm de espesor y hasta 11 m de profundidad, excavación sin uso de lodos tixotrópicos, en terreno cohesivo estable sin rechazo en el SPT. (maquinaria) | 0.51 | 294038 | 149959.380 |
| mq07gte010c | h | Grúa autopropulsada de brazo telescópico con una capacidad de elevación de 30 t y 27 m de altura máxima de trabajo. (maquinaria) | 0.116 | 428273 | 49679.668 |
| mo043 | h | Oficial armador de hormigón. (mano de obra) | 0.378 | 74532.15 | 28173.153 |
| mo090 | h | Medio oficial armador de hormigón. (mano de obra) | 0.52 | 47756.1 | 24833.172 |
| mo045 | h | Oficial hormigonero. (mano de obra) | 0.121 | 74532.15 | 9018.390 |
| mo092 | h | Medio oficial hormigonero. (mano de obra) | 0.485 | 47756.1 | 23161.709 |
| % | % | Herramientas | 2 % | 815242.917 | 16304.858 |
|  |  | Costes directos |  |  | 831547.775 |

Residuos:
- colocación: mt07aco130b Acero en varillas corrugadas AP 500, según NP 4007 99, de varios diámetros; factor de residuo 0.0075
- colocación: mt08var050 Alambre galvanizado para atar, de 1,30 mm de diámetro; factor de residuo 0.0038
- colocación: mt10haf130igpa Hormigón fck 250, tipo HA-25/F/9,5/IIa según EHE-08, elaborado en planta; factor de residuo 0.00106938
- excavación: ruo170504 Tierra y piedras distintas de las especificadas en el código 17 05 03. (componente de residuo); rendimiento 606 kg; Código LER 17 05 04; Masa del elemento 1 kg; Volumen 0.000625 m3

## Recursos

**mt07aco020j** Ud Separador homologado para pantallas de hormigón
Datos técnicos: Coste energético 1.117 MJ; Emisión de CO2 0.114 kg
Residuos:
- embalaje: re150101 Envases de papel y cartón. (componente de residuo); rendimiento 0.072 kg; Código LER 15 01 01; Masa del elemento 1 kg; Volumen 0.001333 m3

**mt07aco130b** kg Acero en varillas corrugadas AP 500, según NP 4007 99, de varios diámetros
Datos técnicos: Coste energético 12.720 MJ; Emisión de CO2 0.530 kg; Código LER 17 04 05; Masa del elemento 1 kg; Volumen 0.000476 m3

**mt08var050** kg Alambre galvanizado para atar, de 1,30 mm de diámetro
Datos técnicos: Coste energético 25.100 MJ; Emisión de CO2 2.560 kg; Código LER 17 04 05; Masa del elemento 1 kg; Volumen 0.000476 m3

**mt10haf130igpa** m³ Hormigón fck 250, tipo HA-25/F/9,5/IIa según EHE-08, elaborado en planta
Datos técnicos: Coste energético 1876.000 MJ; Emisión de CO2 234.500 kg; Código LER 17 01 01; Masa del elemento 2345 kg; Volumen 1.563333 m3
