# Sonda geotérmica vertical

- Propiedad del archivo: CYPE Ingenieros S.A.
- Formato: FIEBDC-3/2016
- Programa: Generador de precios de la construcción. CYPE Ingenieros, S.A.
- Fecha: 08/11/2024
- Ámbito geográfico: Paraguay
- Divisa: PYG
- Costes indirectos: 3 %
- Gastos generales: 13 %
- Beneficio industrial: 6 %
- IVA: 10 %

## I Instalaciones

### IC Calefacción, refrigeración, climatización y agua caliente sanitaria

#### ICU Geotermia

**ICU010** Ud Sonda geotérmica vertical.
Sonda geotérmica para instalación vertical, de 50 m de longitud y 96 mm de diámetro, formada por un tubo de polietileno de alta densidad (PE 100) de 32 mm de diámetro y 2,9 mm de espesor, SDR11, y un pie con forma de V, al que se sueldan los tubos, peso de la sonda 123,75 kg, temperatura de trabajo entre -20°C y 30°C, suministrada en rollos, con tubo de inyección, distanciadores para tubos y mortero preparado de bentonita y cemento.
Criterio de medición de proyecto: Número de unidades previstas, según documentación gráfica de Proyecto.
Criterio de medición de obra: Se medirá el número de unidades realmente ejecutadas según especificaciones de Proyecto.

| Código | Ud | Descripción | Rendimiento | Precio | Importe |
|---|---|---|---|---|---|
| mt37sge025aa | Ud | Sonda geotérmica para instalación vertical, de 50 m de longitud y 96 mm de diámetro, formada por un tubo de polietileno de alta densidad (PE 100) de 32 mm de diámetro y 2,9 mm de espesor, SDR11, y un pie con forma de V, al que se sueldan los tubos, peso de la sonda 123,75 kg, temperatura de trabajo entre -20°C y 30°C, suministrada en rollos. (material) | 1 | 3069386 | 3069386.000 |
| mt37sge030a | m | Tubo de inyección, de polietileno de alta densidad (PEAD/HDPE), de 25 mm de diámetro exterior y 2,3 mm de espesor, para relleno de sonda geotérmica vertical. (material) | 52 | 14926 | 776152.000 |
| mt37sge060a | Ud | Distanciador para tubos, 2x32 mm, con orificio central de 45 mm de diámetro para guiado del tubo de inyección, para sonda geotérmica vertical. (material) | 7 | 52962 | 370734.000 |
| mt08var100a | kg | Mortero preparado de bentonita y cemento, de conductividad térmica mínima 2,35 W/(mK), baja permeabilidad al agua, resistente a heladas, densidad 1800 kg/m³, resistencia mecánica a compresión 10 N/mm², para inyección y relleno de sonda geotérmica vertical. (material) | 900 | 6493 | 5843700.000 |
| mo004 | h | Oficial calefactor. (mano de obra) | 1.43 | 70501.64 | 100817.345 |
| mo103 | h | Medio oficial calefactor. (mano de obra) | 1.43 | 43905.42 | 62784.751 |
| % | % | Herramientas | 2 % | 10223574.096 | 204471.482 |
|  |  | Costes directos |  |  | 10428045.578 |

Residuos:
- colocación: mt37sge025aa; factor de residuo 0.022
- colocación: mt37sge030a; factor de residuo 0.0440013
- colocación: mt37sge060a; factor de residuo 0.043
- colocación: mt08var100a; factor de residuo 0.017465

## Recursos

**mt37sge025aa** Ud Sonda geotérmica para instalación vertical
Datos técnicos: Coste energético 16958.723 MJ; Emisión de CO2 601.461 kg; Código LER 17 02 03; Masa del elemento 123.75 kg; Volumen 0.20625 m3
Residuos:
- embalaje: re150101 Envases de papel y cartón. (componente de residuo); rendimiento 0.042 kg; Código LER 15 01 01; Masa del elemento 1 kg; Volumen 0.001333 m3

**mt37sge030a** m Tubo de inyección
Datos técnicos: Coste energético 26.428 MJ; Emisión de CO2 0.670 kg; Código LER 17 02 03; Masa del elemento 0.1532 kg; Volumen 0.000255 m3
Residuos:
- embalaje: re170201 Madera. (componente de residuo); rendimiento 0.04 kg; Código LER 17 02 01; Masa del elemento 1 kg; Volumen 0.000909 m3

**mt37sge060a** Ud Distanciador para tubos
Datos técnicos: Coste energético 3.445 MJ; Emisión de CO2 0.152 kg; Código LER 17 02 03; Masa del elemento 0.025 kg; Volumen 0.000042 m3
Residuos:
- embalaje: re150101 Envases de papel y cartón; rendimiento 0.035 kg

**mt08var100a** kg Mortero preparado de bentonita y cemento
Datos técnicos: Coste energético 3.420 MJ; Emisión de CO2 0.445 kg; Código LER 17 05 06; Masa del elemento 1 kg; Volumen 0.001 m3
