# Bolardo extraíble, de hierro

- Propiedad del archivo: CYPE INGENIEROS, S.A.
- Formato: FIEBDC-3/2002
- Ámbito geográfico: Paraguay
- Divisa: PYG
- Costes indirectos: 3.00 %
- Gastos generales: 13.00 %
- Beneficio industrial: 6.00 %
- IVA: 10.00 %

## T Equipamiento urbano

### TP Protecciones peatonales

#### TPH Hitos y bolardos

**TPH110** Ud Bolardo extraíble, de hierro.
Bolardo con cuerpo extraíble de hierro de 79x7x7 cm y base empotrable de acero galvanizado de 21x9x9 cm, con imprimación epoxi y pintura de poliéster en polvo color negro forja, fijado a una base de hormigón fck 200, HM-20/P/20/I con mortero cementoso de fraguado rápido, Webertec Trafic "WEBER", color negro, compuesto de cemento, humo de sílice, fibras de acero, aditivos especiales y agregados seleccionados, con una resistencia a compresión a 28 días mayor o igual a 30 N/mm².
Criterio de valoración económica: El precio incluye la excavación.
Incluye: Replanteo. Excavación con medios manuales. Vaciado de la base de apoyo. Montaje. Eliminación y limpieza del material sobrante.
Criterio de medición de proyecto: Número de unidades previstas, según documentación gráfica de Proyecto.
Criterio de medición de obra: Se medirá el número de unidades realmente ejecutadas según especificaciones de Proyecto.

| Código | Ud | Descripción | Rendimiento | Precio | Importe |
|---|---|---|---|---|---|
| mt52mug370a | Ud | Bolardo con cuerpo extraíble de hierro de 79x7x7 cm y base empotrable de acero galvanizado de 21x9x9 cm, con imprimación epoxi y pintura de poliéster en polvo color negro forja. (material) | 1.000 | 2619897.89 | 2619897.89 |
| mt10hmf130nwd | m³ | Hormigón masivo fck 200, tipo HM-20/B/19/I, elaborado en planta. (material) | 0.250 | 810214.40 | 202553.60 |
| mt09moc140a | kg | Mortero cementoso de fraguado rápido, Webertec Trafic "WEBER", color negro, compuesto de cemento, humo de sílice, fibras de acero, aditivos especiales y agregados seleccionados, con una resistencia a compresión a 28 días mayor o igual a 30 N/mm², para la reparación de pisos de hormigón en áreas de tránsito rodado. (material) | 0.200 | 8006.72 | 1601.34 |
| mo041 | h | Oficial de construcción de obra civil. (mano de obra) | 0.755 | 68610.61 | 51801.01 |
| mo087 | h | Medio oficial de construcción de obra civil. (mano de obra) | 0.755 | 43989.11 | 33211.78 |
| % | % | Herramientas | 2 % | 2909065.62 | 58181.31 |
|  |  | Costes directos |  |  | 2967246.93 |
