# Bolardo fijo, de hierro

- Propiedad del archivo: CYPE Ingenieros S.A.
- Formato: FIEBDC-3/2016
- Programa: Generador de precios de la construcción. CYPE Ingenieros, S.A.
- Fecha: 08/11/2024
- Ámbito geográfico: Paraguay
- Divisa: PYG
- Costes indirectos: 3 %
- Gastos generales: 13 %
- Beneficio industrial: 6 %
- IVA: 10 %

## T Equipamiento urbano

### TP Protecciones peatonales

#### TPH Hitos y bolardos

**TPH040** Ud Bolardo fijo, de hierro.
Bolardo fijo cilíndrico, de 70 cm de altura y 20 cm de diámetro, de hierro con imprimación epoxi y pintura de poliéster en polvo color negro forja, fijado a una superficie soporte con mortero cementoso de fraguado rápido, Webertec Trafic "WEBER", color negro, compuesto de cemento, humo de sílice, fibras de acero, aditivos especiales y agregados seleccionados, con una resistencia a compresión a 28 días mayor o igual a 30 N/mm², y elementos de anclaje.
Criterio de valoración económica: El precio no incluye la superficie soporte.
Incluye: Replanteo. Montaje. Eliminación y limpieza del material sobrante.
Criterio de medición de proyecto: Número de unidades previstas, según documentación gráfica de Proyecto.
Criterio de medición de obra: Se medirá el número de unidades realmente ejecutadas según especificaciones de Proyecto.

| Código | Ud | Descripción | Rendimiento | Precio | Importe |
|---|---|---|---|---|---|
| mt52mug300i | Ud | Bolardo fijo cilíndrico, de 70 cm de altura y 20 cm de diámetro, de hierro con imprimación epoxi y pintura de poliéster en polvo color negro forja, incluso pernos de anclaje. (material) | 1 | 2810028.15 | 2810028.150 |
| mt09moc140a | kg | Mortero cementoso de fraguado rápido, Webertec Trafic "WEBER", color negro, compuesto de cemento, humo de sílice, fibras de acero, aditivos especiales y agregados seleccionados, con una resistencia a compresión a 28 días mayor o igual a 30 N/mm², para la reparación de pisos de hormigón en áreas de tránsito rodado. (material) | 0.2 | 8006.72 | 1601.344 |
| mo041 | h | Oficial de construcción de obra civil. (mano de obra) | 0.504 | 68610.61 | 34579.747 |
| mo087 | h | Medio oficial de construcción de obra civil. (mano de obra) | 0.504 | 43989.11 | 22170.511 |
| % | % | Herramientas | 2 % | 2868379.752 | 57367.595 |
|  |  | Costes directos |  |  | 2925747.347 |

Residuos:
- colocación: mt09moc140a; factor de residuo 0.0063

## Recursos

**mt52mug300i** Ud Bolardo fijo cilíndrico
Datos técnicos: Coste energético 775.748 MJ; Emisión de CO2 48.866 kg
Residuos:
- embalaje: re150101 Envases de papel y cartón. (componente de residuo); rendimiento 1.335 kg; Código LER 15 01 01; Masa del elemento 1 kg; Volumen 0.001333 m3

**mt09moc140a** kg Mortero cementoso de fraguado rápido
Datos técnicos: Coste energético 2.394 MJ; Emisión de CO2 0.194 kg; Código LER 17 01 01; Masa del elemento 1 kg; Volumen 0.000667 m3
Residuos:
- embalaje: re150101 Envases de papel y cartón; rendimiento 0.014 kg
- embalaje: re170201 Madera. (componente de residuo); rendimiento 0.001 kg; Código LER 17 02 01; Masa del elemento 1 kg; Volumen 0.000909 m3
- embalaje: re170203 Plástico. (componente de residuo); rendimiento 0.003 kg; Código LER 17 02 03; Masa del elemento 1 kg; Volumen 0.001667 m3
