# Revestimiento interior con piezas de azulejo. Colocación en capa gruesa

- Propiedad del archivo: CYPE Ingenieros S.A.
- Formato: FIEBDC-3/2016
- Programa: Generador de precios de la construcción. CYPE Ingenieros, S.A.
- Fecha: 08/11/2024
- Ámbito geográfico: Paraguay
- Divisa: PYG
- Costes indirectos: 3 %
- Gastos generales: 13 %
- Beneficio industrial: 6 %
- IVA: 10 %

## R Revestimientos y trasdosados

### RA De piezas rígidas en paramentos verticales

#### RAG De azulejo

**RAG110** m² Revestimiento interior con piezas de azulejo. Colocación en capa gruesa.
Revestimiento interior con piezas de azulejo, de 200x200 mm, color blanco, acabado mate, gama media, capacidad de absorción de agua E>10%. SOPORTE: paramento de mampostería, vertical, de hasta 3 m de altura. COLOCACIÓN: en capa gruesa con mortero de cemento 1:6. REJUNTADO: con mortero de juntas cementoso mejorado, tipo CG2 W A, con absorción de agua reducida y resistencia elevada a la abrasión, Webercolor Junta Fina "WEBER", color Blanco, en juntas de 3 mm de espesor. Incluso crucetas de PVC.
Criterio de valoración económica: El precio no incluye las piezas especiales ni la resolución de puntos singulares.
Incluye: Preparación de la superficie soporte. Replanteo de los niveles, de la disposición de piezas y de las juntas. Corte y cajeado de las piezas. Preparación y aplicación del material de colocación. Formación de juntas de movimiento. Colocación de las piezas. Rejuntado. Acabado y limpieza final.
Criterio de medición de proyecto: Superficie medida según documentación gráfica de Proyecto, deduciendo los huecos de superficie mayor de 3 m². No se ha incrementado la medición por roturas y recortes, ya que en la descomposición se ha considerado un 5% más de piezas.
Criterio de medición de obra: Se medirá la superficie realmente ejecutada según especificaciones de Proyecto, deduciendo los huecos de superficie mayor de 3 m².

| Código | Ud | Descripción | Rendimiento | Precio | Importe |
|---|---|---|---|---|---|
| mt09mor010c | m³ | Mortero de cemento CEM II/B-P 32,5 N tipo M-5, confeccionado en obra con 250 kg/m³ de cemento y una proporción en volumen 1/6. (material) | 0.03 | 593570 | 17807.100 |
| mt19aba100an | m² | Piezas de azulejo, de 200x200 mm, color blanco, acabado mate, gama media, capacidad de absorción de agua E>10%. (material) | 1.05 | 132585 | 139214.250 |
| mt09mcw050fa | kg | Mortero de juntas cementoso mejorado, tipo CG2 W A, con absorción de agua reducida y resistencia elevada a la abrasión, Webercolor Junta Fina "WEBER", color Blanco, compuesto de cemento blanco, cemento gris, agregados calcáreos, resinas sintéticas, aditivos orgánicos e inorgánicos específicos y pigmentos minerales, con muy bajo contenido de sustancias orgánicas volátiles (VOC), extrafino e impermeable al agua, para rejuntado de todo tipo de piezas cerámicas y piedras naturales, para juntas de hasta 3 mm. (material) | 0.21 | 6551 | 1375.710 |
| mt18acc100a | Ud | Kit de crucetas de PVC para garantizar un espesor de las juntas entre piezas de entre 1 y 20 mm, en revestimientos y pisos cerámicos. (material) | 0.35 | 25120 | 8792.000 |
| mo024 | h | Oficial azulejista. (mano de obra) | 0.504 | 68610.61 | 34579.747 |
| mo062 | h | Medio oficial azulejista. (mano de obra) | 0.252 | 43989.11 | 11085.256 |
| % | % | Herramientas | 2 % | 212854.063 | 4257.081 |
|  |  | Costes directos |  |  | 217111.144 |

Residuos:
- colocación: mt09mor010c; factor de residuo 0.0036
- colocación: mt19aba100an Piezas de azulejo, de 200x200 mm, color blanco, acabado mate, gama media, capacidad de absorción de agua E>10%; factor de residuo 0.0360588
- colocación: mt09mcw050fa; factor de residuo 0.07

## Recursos

**mt09mor010c** m³ Mortero de cemento CEM II/B-P 32,5 N tipo M-5
Datos técnicos: Coste energético 3724.000 MJ; Emisión de CO2 323.000 kg; Código LER 17 01 01; Masa del elemento 1900 kg; Volumen 1.266667 m3

**mt19aba100an** m² Piezas de azulejo, de 200x200 mm, color blanco, acabado mate, gama media, capacidad de absorción de agua E>10%
Datos técnicos: Coste energético 211.989 MJ; Emisión de CO2 13.362 kg; Código LER 17 01 03; Masa del elemento 25 kg; Volumen 0.02 m3
Residuos:
- embalaje: re150101 Envases de papel y cartón. (componente de residuo); rendimiento 0.182 kg; Código LER 15 01 01; Masa del elemento 1 kg; Volumen 0.001333 m3
- embalaje: re170201 Madera. (componente de residuo); rendimiento 0.023 kg; Código LER 17 02 01; Masa del elemento 1 kg; Volumen 0.000909 m3

**mt09mcw050fa** kg Mortero de juntas cementoso mejorado
Datos técnicos: Coste energético 7.725 MJ; Emisión de CO2 0.576 kg; Código LER 17 09 04; Masa del elemento 1 kg; Volumen 0.000667 m3
Residuos:
- embalaje: re150101 Envases de papel y cartón; rendimiento 0.02 kg
- embalaje: re170201 Madera; rendimiento 0.005 kg
- embalaje: re170203 Plástico. (componente de residuo); rendimiento 0.008 kg; Código LER 17 02 03; Masa del elemento 1 kg; Volumen 0.001667 m3
